# Aplicação manual de impregnação aquosa

- Propriedade do ficheiro: CYPE INGENIEROS, S.A.
- Formato: FIEBDC-3/2002
- Âmbito geográfico: Moçambique
- Moeda: MZN
- Custos indirectos: 3.00 %
- IVA: 17.00 %

**EHY051** m² Aplicação manual de impregnação aquosa, incolor, hidrófuga, com propriedades tixotrópicas à base de alcoxisilano de alquilo, sem dissolventes, com uma profundidade média de penetração de 2 a 3 mm, sobre superfície de betão ou argamassa, para a obtenção de uma camada protectora contra a humidade, a intempérie e as geadas, aplicada com trincha ou rolo em 1 camada, com 0,2 l/m² de consumo médio por camada.
Aplicação manual de impregnação aquosa, incolor, hidrófuga, com propriedades tixotrópicas à base de alcoxisilano de alquilo, sem dissolventes, com uma profundidade média de penetração de 2 a 3 mm, sobre superfície de betão ou argamassa, para a obtenção de uma camada protectora contra a humidade, a intempérie e as geadas, aplicada com trincha ou rolo em 1 camada, com 0,2 l/m² de consumo médio por camada.
Inclui: Limpeza da superfície suporte. Aplicação do produto.
Critério de medição de projecto: Superfície medida segundo documentação gráfica de Projecto.
Critério de medição de obra: Medir-se-á a superfície realmente executada segundo especificações de Projecto.

| Código | Un | Descrição | Rendimento | Preço | Importância |
|---|---|---|---|---|---|
| mt09reh190a | l | Impregnação aquosa, incolor, hidrófuga, com propriedades tixotrópicas à base de alcoxisilano de alquilo, sem dissolventes, com uma profundidade média de penetração de 2 a 3 mm, com resistência aos raios UV e aos álcalis, permeável ao vapor de água, repelente da água e da sujidade, com efeito preventivo das eflorescências e com efeito anti-fúngico. (material) | 0.200 | 238.30 | 47.66 |
| mo038 | h | Oficial de 1ª pintor. (mão de obra) | 0.413 | 98.39 | 40.64 |
| % | % | Custos directos complementares | 2 % | 88.30 | 1.77 |
|  |  | Custos directos |  |  | 90.07 |
