# Padieira de madeira serrada de pinho silvestre (Pinus sylvestris)

- Propriedade do ficheiro: CYPE INGENIEROS, S.A.
- Formato: FIEBDC-3/2002
- Âmbito geográfico: Moçambique
- Custos indirectos: 3.00 %
- IVA: 17.00 %

**EMR020** m³ Padieira de madeira serrada de pinho silvestre (Pinus sylvestris), de 10x10 a 15x30 cm de secção e até 6 m de comprimento, classe resistente C18, protecção da madeira com classe de penetração NP5 e NP6, trabalhada em oficina.
Fornecimento e colocação de padieira de madeira serrada de pinho silvestre (Pinus sylvestris), acabamento polido, de 10x10 a 15x30 cm de secção e até 6 m de comprimento, para aplicações estruturais, classe resistente C18 segundo EN 338 e EN 1912 e protecção contra agentes bióticos que corresponde com a classe de penetração NP5 e NP6 (em todo o alburno e até 6 mm no durame exposto) segundo EN 351-1. Incluindo p/p de preparação da zona de apoio, cortes, entalhes para a sua correcta samblagem, nivelação e colocação sobre as ombreiras da abertura. Trabalhado em oficina e colocado em obra.
Inclui: Implantação do nível de apoio dos elementos. Colocação e fixação provisória da padieira. Aprumo e nivelamento. Execução das uniões. Reparação de defeitos superficiais.
Critério de medição de projecto: Volume medido segundo documentação gráfica de Projecto, apoiando-se nas maiores dimensões transversais para as peças que não tenham esquadrias rectangulares ou quadradas, e o comprimento incluindo as entregas.
Critério de medição de obra: Medir-se-á o volume realmente executado segundo especificações de Projecto, apoiando-se nas maiores dimensões transversais para aquelas peças que não tenham esquadrias rectangulares ou quadradas, incluindo no comprimento as entregas.

| Código | Un | Descrição | Rendimento | Preço | Importância |
|---|---|---|---|---|---|
| mt07mee050l | m³ | Madeira serrada de pinho silvestre (Pinus sylvestris) com acabamento polido, para padieira de 10x10 a 15x30 cm de secção e até 6 m de comprimento, para aplicações estruturais, classe resistente C18 segundo EN 338 e EN 1912 e protecção contra agentes bióticos que corresponde com a classe de penetração NP5 e NP6 (em todo o alburno e até 6 mm no durame exposto) segundo EN 351-1, trabalhada em oficina. (material) | 1.000 | 296.01 | 296.01 |
| mo017 | h | Oficial de 1ª carpinteiro. (mão de obra) | 11.780 | 1.55 | 18.26 |
| mo058 | h | Ajudante de carpinteiro. (mão de obra) | 5.890 | 1.13 | 6.66 |
| % | % | Custos directos complementares | 2 % | 320.93 | 6.42 |
|  |  | Custos directos |  |  | 327.35 |
