# Soalho base de painel estrutural OSB de partículas longas e orientadas

- Propriedade do ficheiro: CYPE INGENIEROS, S.A.
- Formato: FIEBDC-3/2002
- Âmbito geográfico: Moçambique
- Moeda: MZN
- Custos indirectos: 3.00 %
- IVA: 17.00 %

**EMT010** m² Soalho base de painel estrutural OSB de partículas longas e orientadas, de altas prestações para utilização em ambiente húmido, classe OSB/4, coladas com adesivo com ureia-formaldeído, bordos rectos, de 12 mm de espessura, colocado com fixações mecânicas.
Soalho base de painel estrutural OSB de partículas longas e orientadas, de altas prestações para utilização em ambiente húmido, classe OSB/4, coladas com adesivo com ureia-formaldeído, bordos rectos, de 12 mm de espessura, densidade 700 kg/m³, fixado com cravos de aço galvanizado. Inclusive cortes e reforço de cantos com parafusos.
Inclui: Marcação da disposição das peças. Cravagem das peças ao suporte base.
Critério de medição de projecto: Superfície medida segundo documentação gráfica de Projecto.
Critério de medição de obra: Medir-se-á a superfície realmente executada segundo especificações de Projecto.

| Código | Un | Descrição | Rendimento | Preço | Importância |
|---|---|---|---|---|---|
| mt07tdm040y | m² | Painel estrutural OSB de partículas longas e orientadas, de altas prestações para utilização em ambiente húmido, classe OSB/4, coladas com adesivo com ureia-formaldeído, bordos rectos, de 12 mm de espessura, densidade 700 kg/m³, Euroclasse D-s2, d0 de reacção ao fogo, classe E1 em emissão de formaldeído, segundo NP EN 300. (material) | 1.050 | 324.30 | 340.52 |
| mt50spa101 | kg | Pregos de aço. (material) | 0.150 | 117.71 | 17.66 |
| mo048 | h | Oficial de 1ª montador de estruturas de madeira. (mão de obra) | 0.220 | 102.68 | 22.59 |
| mo095 | h | Ajudante de montador de estruturas de madeira. (mão de obra) | 0.110 | 76.30 | 8.39 |
| % | % | Custos directos complementares | 2 % | 389.16 | 7.78 |
|  |  | Custos directos |  |  | 396.94 |
