# Revestimento exterior de fachada ventilada, de placas de gesso laminado. Sistema Placotherm V "PLACO"

- Propriedade do ficheiro: CYPE Ingenieros S.A.
- Formato: FIEBDC-3/2016
- Programa: Gerador de preços para construção civil. CYPE Ingenieros, S.A.
- Data: 19/04/2024
- Âmbito geográfico: Moçambique
- Moeda: MZN
- Custos indirectos: 3 %
- IVA: 17 %

## F Fachadas, divisões e protecções

### FA Fachadas ventiladas

#### FAY Revestimento exterior de placas de gesso laminado

**FAY020** m² Revestimento exterior de fachada ventilada, de placas de gesso laminado. Sistema Placotherm V "PLACO".
Revestimento exterior de fachada ventilada, de placas de gesso laminado GM-FH1 / EN 15283-2 - 1200 / 2800 / 12,5 / com os bordos longitudinais afinados, Glasroc X 13 "PLACO", colocação com parafusos, através do sistema Placotherm V Glasroc X "PLACO" com DAU nº 17/105 A, sobre subestrutura suporte de alumínio extrudido de montantes verticais de perfis em T e em L, de 1,8 mm de espessura com uma modulação de 600 mm; impermeabilização com membrana altamente transpirante impermeável à água da chuva, Placotherm Estándar, camada base de argamassa polimérica de altas prestações reforçada com fibras, Placotherm Base, cor branco, composta de cimento branco, cargas minerais, resinas hidrófugas redispersáveis, fibras e aditivos especiais armada com malha de reforço CMALL 160 e camada de acabamento de argamassa orgânica Webertene Advance XS "WEBER", cor a escolher, gama Estándar, acabamento em gota, com um tamanho máximo de partícula de 0,5 mm, à base de siloxanos, cargas minerais, pigmentos resistentes aos raios UV, fungicidas e aditivos especiais sobre primário regulador da absorção Webertene Primer "WEBER". Inclusive suportes de sustentação e de retenção para a fixação da subestrutura suporte, parafusos para a fixação das placas, fixações para a ancoragem dos perfis, argamassa Placotherm Base e fita CMALL 160 "PLACO", para o tratamento de juntas, perfil de PVC com malha de fibra de vidro anti-álcalis, Perfil Goteo "PLACO", para remate de padieiras, e fita adesiva de dupla face para a fixação da membrana altamente traspirante.
Critérios considerados na determinação do preço da unidade de obra: O preço não inclui o isolamento térmico.
Inclui: Limpeza e preparação da superfície suporte. Implantação das juntas de dilatação e panos de trabalho. Marcação da disposição do revestimento e dos pontos de ancoragem da subestrutura suporte. Fixação dos soportes ao suporte base. Fixação da subestrutura suporte ao pano principal e à laje. Colocação e fixação provisória da impermeabilização. Colocação e aparafusamento das placas à subestrutura suporte. Tratamento de juntas. Realização de todos os trabalhos necessários para a execução dos vãos. Colocação do perfil para remate de padieiras. Espalhamento da camada de argamassa base e colocação da malha de reforço. Aplicação de primário. Aplicação da camada de acabamento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12ple300a | Ud | Suporte de sustentação de alumínio extrudido de liga 6063 e tratamento térmico T66, com isolamento de polipropileno de 5 mm de espessura, para ruptura de ponte térmica, "PLACO", de 65 mm de comprimento. (material) | 0.46 | 622.38 | 286.295 |
| mt12ple310a | Ud | Suporte de retenção de alumínio extrudido de liga 6063 e tratamento térmico T66, com isolamento de polipropileno de 5 mm de espessura, para ruptura de ponte térmica, "PLACO", de 65 mm de comprimento. (material) | 1.39 | 479.84 | 666.978 |
| mt12plt100 | Ud | Bucha de nylon com parafuso de aço galvanizado com cabeça hexagonal, "PLACO", de 10 mm de diâmetro e 80 mm de comprimento, para fixação de suportes. (material) | 2.315 | 108.8 | 251.872 |
| mt12plp300 | m | Perfil em T de alumínio extrudido de liga 6063 e tratamento térmico T-66, "PLACO", de 1,8 mm de espessura, fornecido em barras de 6 m de comprimento. (material) | 0.83 | 859.92 | 713.734 |
| mt12plp310 | m | Perfil em L de alumínio extrudido de liga 6063 e tratamento térmico T-66, "PLACO", de 1,8 mm de espessura, fornecido em barras de 6 m de comprimento. (material) | 0.83 | 679.39 | 563.894 |
| mt12plt060 | Ud | Parafuso autoperfurante de aço inoxidável "PLACO", com cabeça hexagonal, de 19 mm de comprimento. (material) | 4.63 | 46.23 | 214.045 |
| mt15mvp010a | m | Membrana altamente transpirante impermeável à água da chuva, Placotherm Estándar "PLACO", de 175 µm de espessura e 60 g/m², de 0,01 m de espessura de ar equivalente face à difusão de vapor de água, segundo NP EN 1931, estanquidade à água classe W1 segundo EN 1928, permeabilidade ao ar 2 m³/h·m² a 50 Pa, (Euroclasse E de reacção ao fogo, segundo NP EN 13501-1), fornecida em rolos de 1,50x50 m, segundo NP EN 13859-2. (material) | 1.1 | 262.92 | 289.212 |
| mt12plk010fembc | m² | Placa de gesso laminado GM-FH1 / EN 15283-2 - 1200 / 2800 / 12,5 / com os bordos longitudinais afinados, Glasroc X 13 "PLACO", formada por um núcleo de gesso revestido nas duas faces com fibra de vidro com tratamento hidrófobo. (material) | 1.05 | 2156.93 | 2264.777 |
| mt12plq020b | Ud | Parafuso THTPF 38 "PLACO", com cabeça de trombeta, de 38 mm de comprimento, para instalação de placas de cimento sobre perfis. (material) | 20 | 6.28 | 125.600 |
| mt28mpp010a | kg | Argamassa polimérica de altas prestações reforçada com fibras, Placotherm Base, "PLACO", cor branco, composta de cimento branco, cargas minerais, resinas hidrófugas redispersáveis, fibras e aditivos especiais, para aplicar com palustra, para tratamento de juntas e emassado superficial de placas em sistemas Placotherm, tipo GP CSIII W2, segundo EN 998-1. (material) | 4.6 | 84.76 | 389.896 |
| mt28fvp010a | m | Fita de juntas de malha de fibra de vidro anti-álcalis, CMALL 160 "PLACO", de 160 g/m² de massa superficial, de 100 mm de largura e 0,52 mm de espessura, fornecida em rolos de 50 m de comprimento. (material) | 2.1 | 28.51 | 59.871 |
| mt28fvp020a | m | Malha de reforço de fibra de vidro anti-álcalis, CMALL 160 "PLACO", de 160 g/m² de massa superficial, de 1,1 m de largura e 0,52 mm de espessura, fornecida em rolos de 50 m de comprimento. (material) | 1.1 | 254.65 | 280.115 |
| mt28fvp050 | m | Perfil de PVC com malha de fibra de vidro anti-álcalis, Perfil Goteo "PLACO", para remate de padieiras, fornecido em barras de 2,5 m de comprimento. (material) | 0.17 | 289.8 | 49.266 |
| mt28esc090c | kg | Argamassa orgânica Webertene Advance XS "WEBER", cor a escolher, gama Estándar, acabamento em gota, à base de siloxanos, cargas minerais, pigmentos resistentes aos raios UV, fungicidas e aditivos especiais. Segundo NP EN 15824. (material) | 1.5 | 404.61 | 606.915 |
| mt15pdw100a | m | Fita adesiva de dupla face, com adesivo acrílico, de 50 mm de largura, com resistência aos raios UV, intervalo de temperatura de trabalho de -20 a 100°C, fornecida em rolos de 50 m de comprimento. (material) | 1.6 | 103.19 | 165.104 |
| mo052 | h | Oficial de 1ª montador de sistemas de fachadas pré-fabricadas. (mão de obra) | 0.869 | 136.52 | 118.636 |
| mo099 | h | Ajudante de montador de sistemas de fachadas pré-fabricadas. (mão de obra) | 0.869 | 99.31 | 86.300 |
| % | % | Custos directos complementares | 2 % | 7132.510 | 142.650 |
|  |  | Custos directos |  |  | 7275.160 |

Resíduos:
- colocação: mt12plt100; factor de resíduo 0.00122727
- colocação: mt12plp300; factor de resíduo 0.048
- colocação: mt12plp310; factor de resíduo 0.048
- colocação: mt12plt060 Parafuso autoperfurante de aço inoxidável "PLACO", com cabeça hexagonal, de 19 mm de comprimento; factor de resíduo 0.0176923
- colocação: mt15mvp010a; factor de resíduo 0.0691837
- colocação: mt12plk010fembc; factor de resíduo 0.0096107
- colocação: mt12plq020b; factor de resíduo 0.005
- colocação: mt28mpp010a; factor de resíduo 0.013332
- colocação: mt28fvp010a; factor de resíduo 0.055
- colocação: mt28fvp020a; factor de resíduo 0.0548011
- colocação: mt28fvp050; factor de resíduo 0.048
- colocação: mt28esc090c; factor de resíduo 0.0066

## Recursos

**mt12plt100** Ud Bucha de nylon com parafuso de aço galvanizado com cabeça hexagonal
Dados técnicos: Custo energético 0.836 MJ; Emissão de CO2 0.068 kg; Código LER 17 04 05; Massa do elemento 0.022 kg; Volume 0.00001 m3
Resíduos:
- embalagem: re150101 Embalagens de papel e cartão. (componente de resíduo); rendimento 0.002 kg; Código LER 15 01 01; Massa do elemento 1 kg; Volume 0.001333 m3
- embalagem: re170203 Plástico. (componente de resíduo); rendimento 0.001 kg; Código LER 17 02 03; Massa do elemento 1 kg; Volume 0.001667 m3

**mt12plp300** m Perfil em T de alumínio extrudido de liga 6063 e tratamento térmico T-66
Dados técnicos: Custo energético 91.164 MJ; Emissão de CO2 6.698 kg; Código LER 17 04 02; Massa do elemento 0.81 kg; Volume 0.00054 m3
Resíduos:
- embalagem: re170203 Plástico; rendimento 0.005 kg

**mt12plp310** m Perfil em L de alumínio extrudido de liga 6063 e tratamento térmico T-66
Dados técnicos: Custo energético 60.937 MJ; Emissão de CO2 4.474 kg; Código LER 17 04 02; Massa do elemento 0.54 kg; Volume 0.00036 m3
Resíduos:
- embalagem: re170203 Plástico; rendimento 0.005 kg

**mt12plt060** Ud Parafuso autoperfurante de aço inoxidável "PLACO", com cabeça hexagonal, de 19 mm de comprimento
Dados técnicos: Custo energético 2.484 MJ; Emissão de CO2 0.129 kg; Código LER 17 04 05; Massa do elemento 0.0013 kg
Resíduos:
- embalagem: re170203 Plástico; rendimento 0.025 kg

**mt15mvp010a** m Membrana altamente transpirante impermeável à água da chuva
Dados técnicos: Custo energético 9.636 MJ; Emissão de CO2 0.478 kg; Código LER 17 02 03; Massa do elemento 0.098 kg; Volume 0.000163 m3
Resíduos:
- embalagem: re170203 Plástico; rendimento 0.001 kg

**mt12plk010fembc** m² Placa de gesso laminado GM-FH1 / EN 15283-2 - 1200 / 2800 / 12,5 / com os bordos longitudinais afinados
Dados técnicos: Custo energético 37.350 MJ; Emissão de CO2 1.952 kg; Código LER 17 08 02; Massa do elemento 10 kg; Volume 0.01 m3
Resíduos:
- embalagem: re170203 Plástico; rendimento 0.011 kg

**mt12plq020b** Ud Parafuso THTPF 38 "PLACO"
Dados técnicos: Custo energético 0.020 MJ; Emissão de CO2 0.002 kg; Código LER 17 04 05; Massa do elemento 0.002 kg
Resíduos:
- embalagem: re150101 Embalagens de papel e cartão; rendimento 0.001 kg

**mt28mpp010a** kg Argamassa polimérica de altas prestações reforçada com fibras
Dados técnicos: Custo energético 3.340 MJ; Emissão de CO2 0.250 kg; Código LER 17 01 01; Massa do elemento 1 kg; Volume 0.000667 m3

**mt28fvp010a** m Fita de juntas de malha de fibra de vidro anti-álcalis
Dados técnicos: Custo energético 1.215 MJ; Emissão de CO2 0.060 kg; Código LER 17 02 03; Massa do elemento 0.016 kg; Volume 0.000027 m3
Resíduos:
- embalagem: re170203 Plástico; rendimento 0.001 kg

**mt28fvp020a** m Malha de reforço de fibra de vidro anti-álcalis
Dados técnicos: Custo energético 12.408 MJ; Emissão de CO2 0.609 kg; Código LER 17 02 03; Massa do elemento 0.176 kg; Volume 0.000293 m3
Resíduos:
- embalagem: re170203 Plástico; rendimento 0.001 kg

**mt28fvp050** m Perfil de PVC com malha de fibra de vidro anti-álcalis
Dados técnicos: Custo energético 11.900 MJ; Emissão de CO2 0.855 kg; Código LER 17 02 03; Massa do elemento 0.2 kg; Volume 0.000333 m3
Resíduos:
- embalagem: re170203 Plástico; rendimento 0.005 kg

**mt28esc090c** kg Argamassa orgânica Webertene Advance XS "WEBER"
Dados técnicos: Custo energético 4.268 MJ; Emissão de CO2 0.262 kg; Código LER 17 01 01; Massa do elemento 1 kg; Volume 0.000667 m3
Resíduos:
- embalagem: re150101 Embalagens de papel e cartão; rendimento 0.014 kg
