# Parede de fachada de painéis sandwich isolantes, de alumínio

- Propriedade do ficheiro: CYPE Ingenieros S.A.
- Formato: FIEBDC-3/2016
- Programa: Gerador de preços para construção civil. CYPE Ingenieros, S.A.
- Data: 10/08/2022
- Âmbito geográfico: Moçambique
- Moeda: MZN
- Custos indirectos: 3 %
- IVA: 17 %

## F Fachadas, divisões e protecções

### FL Fachadas ligeiras

#### FLA Metálicas

**FLA040** m² Parede de fachada de painéis sandwich isolantes, de alumínio.
Parede de fachada de painéis sandwich isolantes, de 50 mm de espessura e 1000 mm de largura, formados por dupla face metálica de chapa de alumínio de 0,6 mm de espessura cada uma e alma isolante de poliuretano de 40 kg/m³ de densidade média, colocados em posição vertical e fixados mecanicamente com sistema de fixação à vista a uma estrutura portante ou auxiliar. Inclusive acessórios de fixação dos painéis e fita flexível de butilo, adesiva em ambas as faces, para a selagem de estanquidade das sobreposições entre painéis sandwich.
Critérios considerados na determinação do preço da unidade de obra: O preço não inclui a estrutura suporte nem a resolução de pontos singulares.
Inclui: Implantação dos painéis. Corte, preparação e colocação dos painéis. Vedação de juntas. Fixação mecânica dos painéis.
Critério de medição de projecto: Superfície medida segundo documentação gráfica de Projecto, sem duplicar esquinas nem encontros, descontando as aberturas de superfície maior de 3 m².
Critério de medição de obra: Medir-se-á a superfície realmente executada segundo especificações de Projecto, sem duplicar esquinas nem encontros, descontando as aberturas de superfície maior de 3 m².

| Código | Un | Descrição | Rendimento | Preço | Importância |
|---|---|---|---|---|---|
| mt12ppl115e | m² | Painel sandwich isolante para fachadas, de 50 mm de espessura e 1000 mm de largura, formado por dupla face metálica de chapa de alumínio de 0,6 mm de espessura cada uma e alma isolante de poliuretano de 40 kg/m³ de densidade média, com junta macho-fêmea. (material) | 1.05 | 5304.66 | 5569.893 |
| mt13ccg030h | Ud | Parafuso auto-roscante de 6,5x130 mm de aço inoxidável, com anilha. (material) | 8 | 81.18 | 649.440 |
| mt13dcp020a | m | Fita flexível de butilo, adesiva em ambas as faces, para a selagem de estanquidade das sobreposições entre painéis sandwich. (material) | 2 | 191.29 | 382.580 |
| mo051 | h | Oficial de 1ª montador de painéis metálicos. (mão de obra) | 0.278 | 116.76 | 32.459 |
| mo098 | h | Ajudante de montador de painéis metálicos. (mão de obra) | 0.278 | 84.89 | 23.599 |
| % | % | Custos directos complementares | 2 % | 6657.971 | 133.159 |
|  |  | Custos directos |  |  | 6791.130 |

Resíduos:
- colocação: mt12ppl115e; factor de resíduo 0.024
- colocação: mt13ccg030h Parafuso auto-roscante de 6,5x130 mm de aço inoxidável, com anilha; factor de resíduo 0.00467742

## Recursos

**mt12ppl115e** m² Painel sandwich isolante para fachadas
Dados técnicos: Custo energético 643.899 MJ; Emissão de CO2 40.745 kg; Código LER 17 04 02; Massa do elemento 5.2 kg; Volume 0.003467 m3
Resíduos:
- embalagem: re170203 Plástico. (componente de resíduo); rendimento 0.032 kg; Código LER 17 02 03; Massa do elemento 1 kg; Volume 0.001667 m3

**mt13ccg030h** Ud Parafuso auto-roscante de 6,5x130 mm de aço inoxidável, com anilha
Dados técnicos: Custo energético 1.239 MJ; Emissão de CO2 0.178 kg; Código LER 17 04 05; Massa do elemento 0.0248 kg; Volume 0.000012 m3
Resíduos:
- embalagem: re150101 Embalagens de papel e cartão. (componente de resíduo); rendimento 0.002 kg; Código LER 15 01 01; Massa do elemento 1 kg; Volume 0.001333 m3
- embalagem: re170203 Plástico; rendimento 0.001 kg

**mt13dcp020a** m Fita flexível de butilo
Dados técnicos: Custo energético 7.996 MJ; Emissão de CO2 0.348 kg
