# Remate decorativo, de chapa perfurada de aço galvanizado

- Propriedade do ficheiro: CYPE Ingenieros S.A.
- Formato: FIEBDC-3/2016
- Programa: Gerador de preços para construção civil. CYPE Ingenieros, S.A.
- Data: 19/04/2024
- Âmbito geográfico: Moçambique
- Moeda: MZN
- Custos indirectos: 3 %
- IVA: 17 %

## H Remates e trabalhos auxiliares

### HR Remates de fachada

#### HRA De aço galvanizado

**HRA200** m² Remate decorativo, de chapa perfurada de aço galvanizado.
Remate decorativo, de chapa perfurada de aço galvanizado, com perfurações quadradas, C10 U20, de 10 mm de lado e 20 mm de distância entre os centros das perfurações contíguas, de 1 mm de espessura e com um 25% da superfície perfurada; fixação a estrutura metálica através de soldadura em todo o seu perímetro.
Inclui: Marcação da disposição das peças. Corte das peças. Colocação, aprumo, nivelamento e alinhamento. Resolução de encontros e de pontos singulares.
Critério de medição de projecto: Superfície medida segundo documentação gráfica de Projecto.
Critério de medição de obra: Medir-se-á a superfície realmente executada segundo especificações de Projecto.

| Código | Un | Descrição | Rendimento | Preço | Importância |
|---|---|---|---|---|---|
| mt26aha020sa | m² | Chapa perfurada de aço galvanizado, com perfurações quadradas, C10 U20, de 10 mm de lado e 20 mm de distância entre os centros das perfurações contíguas, de 1 mm de espessura e com um 25% da superfície perfurada. (material) | 1 | 2361.22 | 2361.220 |
| mq08sol020 | h | Equipamentos e elementos auxiliares para soldadura eléctrica. (equipamento) | 1.159 | 121.37 | 140.668 |
| mo018 | h | Oficial de 1ª serralheiro. (mão de obra) | 0.13 | 134.6 | 17.498 |
| mo059 | h | Ajudante de serralheiro. (mão de obra) | 0.13 | 99.5 | 12.935 |
| % | % | Custos directos complementares | 2 % | 2532.321 | 50.646 |
|  |  | Custos directos |  |  | 2582.967 |
