# Remate de varanda de mármore Rosa Portugal, de 26 a 35 cm de largura e 3 cm de espessura

- Propriedade do ficheiro: CYPE INGENIEROS, S.A.
- Formato: FIEBDC-3/2002
- Âmbito geográfico: Moçambique
- Custos indirectos: 3.00 %
- IVA: 17.00 %

**HRB010** m Remate de varanda de mármore Rosa Portugal, de 26 a 35 cm de largura e 3 cm de espessura.
Execução de remate de varanda de mármore Rosa Portugal, de 26 a 35 cm de largura e 3 cm de espessura, com pingadeira, face e bordo recto polidos, assente com uma camada de argamassa de cimento, confeccionada em obra, com aditivo hidrófugo, dosificação 1:4, criando uma pendente suficiente para drenar a água. Inclusive enchimento das juntas entre peças e ligações com as paredes exteriores com argamassa de juntas especial para revestimentos de pedra natural.
Inclui: Marcação da disposição das peças. Colocação de réguas e prumadas fixas ao muro. Colocação, aprume, nivelação e alinhamento. Enchimento das juntas e limpeza.
Critério de medição de projecto: Comprimento medido pelo seu maior desenvolvimento linear, segundo documentação gráfica de Projecto.
Critério de medição de obra: Medir-se-á, pelo seu maior desenvolvimento linear, o comprimento realmente executado segundo especificações de Projecto, incluindo o comprimento que se poderá perder em meias esquadrias.

| Código | Un | Descrição | Rendimento | Preço | Importância |
|---|---|---|---|---|---|
| mt20zpn010rb | m | Remate de varanda de mármore Rosa Portugal, de 26 a 35 cm de largura e 3 cm de espessura, com pingadeira, face e bordo recto polidos, segundo NP EN 771-6. (material) | 1.050 | 41.48 | 43.55 |
| mt08aaa010a | m³ | Água. (material) | 0.006 | 1.38 | 0.01 |
| mt01arg005a | t | Areia de pedreira, para argamassa preparada em obra. (material) | 0.014 | 14.27 | 0.20 |
| mt08cem000n | kg | Cimento cinzento em sacos. (material) | 3.420 | 0.11 | 0.38 |
| mt08adt010 | kg | Aditivo hidrófugo para impermeabilização de argamassas ou betões. (material) | 0.068 | 1.10 | 0.07 |
| mt09mcr220 | kg | Argamassa de enchimento de juntas para revestimentos, interiores ou exteriores, de pedra natural, polida ou para polir, composta de cimento, inertes à base de pó de mármore, pigmentos resistentes aos álcalis e aditivos especiais. (material) | 0.026 | 1.65 | 0.04 |
| mq06hor010 | h | Betoneira. (equipamento) | 0.013 | 1.18 | 0.02 |
| mo020 | h | Oficial de 1ª construção. (mão de obra) | 0.224 | 2.07 | 0.46 |
| mo113 | h | Operário não qualificado construção. (mão de obra) | 0.317 | 1.47 | 0.47 |
| % | % | Custos directos complementares | 2 % | 45.20 | 0.90 |
|  |  | Custos directos |  |  | 46.10 |
