# Revestimento de testa de laje com peças rectas de betão polímero de superfície polida na face à vista, de cor cinzento, de 36x3,5 cm

- Propriedade do ficheiro: CYPE INGENIEROS, S.A.
- Formato: FIEBDC-3/2002
- Âmbito geográfico: Moçambique
- Custos indirectos: 3.00 %
- IVA: 17.00 %

**HRF010** m Revestimento de testa de laje com peças rectas de betão polímero de superfície polida na face à vista, de cor cinzento, de 36x3,5 cm.
Execução de revestimento de testa de laje com peças rectas de betão polímero de superfície polida na face à vista, de cor cinzento, de 36x3,5 cm, com rugosidades e ancoragens metálicos de aço inoxidável na face oculta para incrementar a aderência, assentes com cimento cola flexível e de grande aderência. Incluindo p/p de regularização da superfície suporte com argamassa de cimento, confeccionada em obra, com aditivo hidrófugo, dosificação 1:3, execução de juntas de 5 mm entre peças e em encontros com outros materiais, e vedação das mesmas com massa de poliuretano de grande flexibilidade.
Inclui: Marcação da disposição das peças. Colocação, aprume, nivelação e alinhamento. Vedação de juntas e limpeza.
Critério de medição de projecto: Comprimento medido pelo seu maior desenvolvimento linear, segundo documentação gráfica de Projecto.
Critério de medição de obra: Medir-se-á, pelo seu maior desenvolvimento linear, o comprimento realmente executado segundo especificações de Projecto, incluindo o comprimento que se poderá perder em meias esquadrias.

| Código | Un | Descrição | Rendimento | Preço | Importância |
|---|---|---|---|---|---|
| mt08aaa010a | m³ | Água. (material) | 0.006 | 1.38 | 0.01 |
| mt01arg005a | t | Areia de pedreira, para argamassa preparada em obra. (material) | 0.005 | 14.27 | 0.07 |
| mt08cem000n | kg | Cimento cinzento em sacos. (material) | 1.587 | 0.11 | 0.17 |
| mt08adt010 | kg | Aditivo hidrófugo para impermeabilização de argamassas ou betões. (material) | 0.032 | 1.10 | 0.04 |
| mt20wwa040 | kg | Cimento cola flexível e de grande aderência. (material) | 2.171 | 0.66 | 1.43 |
| mt20zhp020c | m | Peças rectas de betão polímero de superfície polida na face à vista, de cor cinzento, de 36x3,5 cm, com rugosidades e ancoragens metálicos de aço inoxidável na face oculta para incrementar a aderência. (material) | 1.050 | 20.24 | 21.25 |
| mt20wwa025 | m | Perfil de espuma de polietileno, de 6 mm de diâmetro, para enchimento de juntas. (material) | 0.360 | 0.51 | 0.18 |
| mt20wwa035 | Ud | Caixa de primário para pastas (250 cm³). (material) | 0.089 | 7.01 | 0.62 |
| mt20wwa030 | Ud | Caixa de pasta de poliuretano impermeável (310 cm³). (material) | 0.178 | 6.88 | 1.22 |
| mq06hor010 | h | Betoneira. (equipamento) | 0.006 | 1.18 | 0.01 |
| mo020 | h | Oficial de 1ª construção. (mão de obra) | 0.225 | 2.07 | 0.47 |
| mo113 | h | Operário não qualificado construção. (mão de obra) | 0.262 | 1.47 | 0.39 |
| % | % | Custos directos complementares | 2 % | 25.86 | 0.52 |
|  |  | Custos directos |  |  | 26.38 |
