# Drenagem horizontal de aço inoxidável AISI 304, formado por placa em L de 100x100 mm, e tubo de saída de 45 mm de diâmetro e 250 mm de comprimento, assente com cimento cola

- Propriedade do ficheiro: CYPE INGENIEROS, S.A.
- Formato: FIEBDC-3/2002
- Âmbito geográfico: Moçambique
- Custos indirectos: 3.00 %
- IVA: 17.00 %

**HRG010** Ud Drenagem horizontal de aço inoxidável AISI 304, formado por placa em L de 100x100 mm, e tubo de saída de 45 mm de diâmetro e 250 mm de comprimento, assente com cimento cola.
Formação de drenagem horizontal de aço inoxidável AISI 304, formado por placa em L de 100x100 mm, e tubo de saída de 45 mm de diâmetro e 250 mm de comprimento, assente com uma camada de cimento cola flexível. Inclusive nivelação e remate da impermeabilização em caso necessário.
Inclui: Marcação da disposição das peças. Colocação, aprume, nivelação e alinhamento. Vedação de juntas e limpeza.
Critério de medição de projecto: Número de unidades previstas, segundo documentação gráfica de Projecto.
Critério de medição de obra: Medir-se-á o número de unidades realmente executadas segundo especificações de Projecto.

| Código | Un | Descrição | Rendimento | Preço | Importância |
|---|---|---|---|---|---|
| mt20wwa040 | kg | Cimento cola flexível e de grande aderência. (material) | 0.300 | 0.66 | 0.20 |
| mt15res080a | Ud | Drenagem horizontal de aço inoxidável AISI 304, formado por placa em L de 100x100 mm, e tubo de saída de 45 mm de diâmetro e 250 mm de comprimento. (material) | 1.000 | 115.53 | 115.53 |
| mo020 | h | Oficial de 1ª construção. (mão de obra) | 0.129 | 2.07 | 0.27 |
| mo113 | h | Operário não qualificado construção. (mão de obra) | 0.129 | 1.47 | 0.19 |
| % | % | Custos directos complementares | 2 % | 116.19 | 2.32 |
|  |  | Custos directos |  |  | 118.51 |
