# Ombreira de madeira

- Propriedade do ficheiro: CYPE Ingenieros S.A.
- Formato: FIEBDC-3/2016
- Programa: Gerador de preços para construção civil. CYPE Ingenieros, S.A.
- Data: 19/04/2024
- Âmbito geográfico: Moçambique
- Moeda: MZN
- Custos indirectos: 3 %
- IVA: 17 %

## H Remates e trabalhos auxiliares

### HR Remates de fachada

#### HRM De madeira

**HRM020** m Ombreira de madeira.
Ombreira de madeira maciça de pinho Oregón, de 350x32 mm, envernizada em oficina; colocação com adesivo de borracha sintética; e vedação das juntas entre peças e das uniões com os muros com cola de polímero MS.
Inclui: Marcação da disposição das peças. Corte das peças. Colocação de réguas e fios de prumo fixados à parede. Colocação, aprumo, nivelamento e alinhamento. Vedação de juntas e limpeza.
Critério de medição de projecto: Comprimento medido pelo seu maior desenvolvimento linear, segundo documentação gráfica de Projecto.
Critério de medição de obra: Medir-se-á, pelo seu maior desenvolvimento linear, o comprimento realmente executado segundo especificações de Projecto, incluindo o comprimento que se poderá perder em meias esquadrias.

| Código | Un | Descrição | Rendimento | Preço | Importância |
|---|---|---|---|---|---|
| mt29tma140 | kg | Adesivo de borracha sintética, de aplicação em duas faces, para revestimentos decorativos de madeira. (material) | 0.09 | 389.57 | 35.061 |
| mt20jma010ac | m | Ombreira de madeira maciça de pinho Oregón, de 350x32 mm, envernizada em oficina. (material) | 1 | 1743.36 | 1743.360 |
| mt22www010b | Ud | Cartucho de 290 ml de vedante adesivo monocomponente, neutro, súper elástico, à base de polímero MS, cor cinzento, com resistência à intempérie e aos raios UV e alongamento até à rotura 750%. (material) | 0.1 | 502.65 | 50.265 |
| mo017 | h | Oficial de 1ª carpinteiro. (mão de obra) | 0.259 | 134.78 | 34.908 |
| mo058 | h | Ajudante de carpinteiro. (mão de obra) | 0.259 | 99.93 | 25.882 |
| % | % | Custos directos complementares | 2 % | 1889.476 | 37.790 |
|  |  | Custos directos |  |  | 1927.266 |

Resíduos:
- colocação: mt20jma010ac Ombreira de madeira maciça de pinho Oregón, de 350x32 mm, envernizada em oficina; factor de resíduo 0.00277381
- colocação: mt22www010b; factor de resíduo 0.06

## Recursos

**mt29tma140** kg Adesivo de borracha sintética, de aplicação em duas faces, para revestimentos decorativos de madeira
Dados técnicos: Custo energético 89.324 MJ; Emissão de CO2 3.894 kg
Resíduos:
- embalagem: re170203 Plástico. (componente de resíduo); rendimento 0.005 kg; Código LER 17 02 03; Massa do elemento 1 kg; Volume 0.001667 m3

**mt20jma010ac** m Ombreira de madeira maciça de pinho Oregón, de 350x32 mm, envernizada em oficina
Dados técnicos: Custo energético 230.046 MJ; Emissão de CO2 5.265 kg; Código LER 17 02 01; Massa do elemento 5.712 kg; Volume 0.005193 m3
Resíduos:
- embalagem: re170203 Plástico; rendimento 0.002 kg

**mt22www010b** Ud Cartucho de 290 ml de vedante adesivo monocomponente
Dados técnicos: Custo energético 70.388 MJ; Emissão de CO2 3.428 kg; Código LER 17 09 04; Massa do elemento 0.421 kg; Volume 0.000281 m3
Resíduos:
- embalagem: re170203 Plástico; rendimento 0.1 kg
