# Capitel de betão polímero de superfície polida

- Propriedade do ficheiro: CYPE INGENIEROS, S.A.
- Formato: FIEBDC-3/2002
- Âmbito geográfico: Moçambique
- Moeda: MZN
- Custos indirectos: 3.00 %
- IVA: 17.00 %

**HRP010** Ud Capitel de betão polímero de superfície polida, cor a escolher, de 500x500 mm, com ancoragem metálica de aço inoxidável e brita aderida à superfície na sua face inferior; colocação com cimento cola flexível e de grande aderência, C2 S2 sobre uma camada de regularização de argamassa de cimento, confeccionada em obra, com aditivo hidrófugo, dosificação 1:3, sobre a que se introduz as ancoragens metálicas.
Capitel de betão polímero de superfície polida, cor a escolher, de 500x500 mm, com ancoragem metálica de aço inoxidável e brita aderida à superfície na sua face inferior; colocação com cimento cola flexível e de grande aderência, C2 S2 sobre uma camada de regularização de argamassa de cimento, confeccionada em obra, com aditivo hidrófugo, dosificação 1:3, sobre a que se introduz as ancoragens metálicas.
Inclui: Implantação da peça. Preparação da superfície suporte. Colocação, aprume, nivelação e alinhamento da peça. Limpeza.
Critério de medição de projecto: Número de unidades previstas, segundo documentação gráfica de Projecto.
Critério de medição de obra: Medir-se-á o número de unidades realmente executadas segundo especificações de Projecto.

| Código | Un | Descrição | Rendimento | Preço | Importância |
|---|---|---|---|---|---|
| mt08aaa010a | m³ | Água. (material) | 0.006 | 59.36 | 0.36 |
| mt01arg005a | t | Areia de pedreira, para argamassa preparada em obra. (material) | 0.007 | 611.64 | 4.28 |
| mt08cem000n | kg | Cimento cinzento em sacos. (material) | 2.250 | 4.88 | 10.98 |
| mt08adt010 | kg | Aditivo hidrófugo para impermeabilização de argamassas ou betões. (material) | 0.045 | 47.48 | 2.14 |
| mt20wwa040 | kg | Cimento cola flexível e de grande aderência, C2 S2, segundo NP EN 12004. (material) | 0.960 | 45.35 | 43.54 |
| mt20aho030l | Ud | Capitel de betão polímero de superfície polida, cor a escolher, de 500x500 mm, com ancoragem metálica de aço inoxidável e brita aderida à superfície na sua face inferior. (material) | 1.000 | 7791.63 | 7791.63 |
| mq06hor010 | h | Betoneira. (equipamento) | 0.006 | 52.69 | 0.32 |
| mo020 | h | Oficial de 1ª construção. (mão de obra) | 0.328 | 98.39 | 32.27 |
| mo113 | h | Operário não qualificado construção. (mão de obra) | 0.380 | 70.26 | 26.70 |
| % | % | Custos directos complementares | 2 % | 7912.22 | 158.24 |
|  |  | Custos directos |  |  | 8070.46 |
