# FIEBDC-3

- Propriedade do ficheiro: CYPE INGENIEROS, S.A.
- Formato: FIEBDC-3/2002
- Âmbito geográfico: Moçambique
- Custos indirectos: 3.00 %
- IVA: 17.00 %

| Código | Un | Descrição | Preço |
|---|---|---|---|
| mo008 | h | Oficial de 1ª canalizador. (mão de obra) | 1.57 |
| mo107 | h | Ajudante de canalizador. (mão de obra) | 1.12 |

**ICV202** Ud Unidade água-água bomba de calor geotérmica, para aquecimento e produção de A.Q.S., alimentação monofásica a 230 V, potência calorífica nominal 11 kW, COP 4,2, potência sonora 49 dBA, dimensões 596x690x1845 mm, peso 238 kg.
Fornecimento e instalação de unidade água-água bomba de calor geotérmica, para aquecimento e produção de A.Q.S., alimentação monofásica a 230 V, potência calorífica nominal 11 kW, COP 4,2, potência sonora 49 dBA, dimensões 596x690x1845 mm, peso 238 kg, para gás refrigerante R-407C, com bombas de circulação de caudal variável classe de eficiência energética A para os circuitos primário e secundário, compressor de tipo scroll, controlo de equilíbrio energético, ecrã de informação gráfica, resistência eléctrica seleccionável para 1,5, 3 ou 4,5 kW, permutadores de aço inoxidável, válvula motorizada de 3 vias, depósito com permutador de A.Q.S. de 180 l de capacidade, sondas de temperatura, pressostato, filtro, manómetros, válvula de segurança e válvulas de seccionamento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bci020ej | Ud | Unidade água-água bomba de calor geotérmica, para aquecimento e produção de A.Q.S., alimentação monofásica a 230 V, potência calorífica nominal 11 kW, COP 4,2, potência sonora 49 dBA, dimensões 596x690x1845 mm, peso 238 kg, para gás refrigerante R-407C, com bombas de circulação de caudal variável classe de eficiência energética A para os circuitos primário e secundário, compressor de tipo scroll, controlo de equilíbrio energético, ecrã de informação gráfica, resistência eléctrica seleccionável para 1,5, 3 ou 4,5 kW, permutadores de aço inoxidável, válvula motorizada de 3 vias, depósito com permutador de A.Q.S. de 180 l de capacidade, sondas de temperatura, pressostato, filtro, manómetros, válvula de segurança e válvulas de seccionamento. (material) | 1.000 | 12833.29 | 12833.29 |
| mt42www050 | Ud | Termómetro bimetálico, diâmetro de esfera de 100 mm, com tomada vertical, com bainha de 1/2", escala de temperatura de 0 a 120°C. (material) | 2.000 | 25.64 | 51.28 |
| mt37sve010c | Ud | Válvula de esfera de latão niquelado para enroscar de 3/4". (material) | 4.000 | 7.26 | 29.04 |
| mt37sve010d | Ud | Válvula de esfera de latão niquelado para enroscar de 1". (material) | 2.000 | 11.97 | 23.94 |
| mo005 | h | Oficial de 1ª instalador de ar condicionado. (mão de obra) | 10.731 | 1.57 | 16.85 |
| mo104 | h | Ajudante de instalador de ar condicionado. (mão de obra) | 10.731 | 1.12 | 12.02 |
| % | % | Custos directos complementares | 2 % | 12966.42 | 259.33 |
|  |  | Custos directos |  |  | 13225.75 |
