# Luminária encastrada tipo Downlight

- Propriedade do ficheiro: CYPE Ingenieros S.A.
- Formato: FIEBDC-3/2016
- Programa: Gerador de preços para construção civil. CYPE Ingenieros, S.A.
- Data: 02/10/2021
- Âmbito geográfico: Moçambique
- Moeda: MZN
- Custos indirectos: 3 %
- IVA: 17 %

## I Instalações

### II Iluminação

#### III Instalação interior

**III100** Ud Luminária encastrada tipo Downlight.
Luminária circular de tecto Downlight, de 250 mm de diâmetro, para 2 lâmpadas fluorescentes TC-D de 26 W; com aro exterior e corpo interior de alumínio injectado, acabamento lacado, de cor branca; reflector de alumínio de alta pureza e balastro magnético; protecção IP20 e isolamento classe F. Instalação encastrada. Inclusive lâmpadas.
Inclui: Marcação. Montagem, ligação e verificação do seu correcto funcionamento.
Critério de medição de projecto: Número de unidades previstas, segundo documentação gráfica de Projecto.
Critério de medição de obra: Medir-se-á o número de unidades realmente executadas segundo especificações de Projecto.
Critérios considerados na determinação do preço da unidade de obra: O preço não inclui os trabalhos auxiliares de pedreiro para instalações.

| Código | Un | Descrição | Rendimento | Preço | Importância |
|---|---|---|---|---|---|
| mt34lam030cb | Ud | Luminária circular de tecto Downlight, de 250 mm de diâmetro, para 2 lâmpadas fluorescentes TC-D de 26 W; com aro exterior e corpo interior de alumínio injectado, acabamento lacado, de cor branca; reflector de alumínio de alta pureza e balastro magnético; protecção IP20 e isolamento classe F. (material) | 1 | 8082.54 | 8082.540 |
| mt34tuf020o | Ud | Lâmpada fluorescente compacta TC-D de 26 W. (material) | 2 | 422.67 | 845.340 |
| mo003 | h | Oficial de 1ª electricista. (mão de obra) | 0.477 | 104.27 | 49.737 |
| mo102 | h | Ajudante de electricista. (mão de obra) | 0.477 | 75.56 | 36.042 |
| % | % | Custos directos complementares | 2 % | 9013.659 | 180.273 |
|  |  | Custos directos |  |  | 9193.932 |

## Recursos

**mt34lam030cb** Ud Luminária circular de tecto Downlight
Dados técnicos: Custo energético 1141.982 MJ; Emissão de CO2 30.177 kg
Resíduos:
- embalagem: re150101 Embalagens de papel e cartão. (componente de resíduo); rendimento 0.121 kg; Código LER 15 01 01; Massa do elemento 1 kg; Volume 0.001333 m3
- embalagem: re170203 Plástico. (componente de resíduo); rendimento 0.06 kg; Código LER 17 02 03; Massa do elemento 1 kg; Volume 0.001667 m3
