# Projector. Instalação encastrada

- Propriedade do ficheiro: CYPE Ingenieros S.A.
- Formato: FIEBDC-3/2016
- Programa: Gerador de preços para construção civil. CYPE Ingenieros, S.A.
- Data: 20/04/2024
- Âmbito geográfico: Moçambique
- Moeda: MZN
- Custos indirectos: 3 %
- IVA: 17 %

## I Instalações

### II Iluminação

#### III Instalação interior

**III220** Ud Projector. Instalação encastrada.
Projector orientável de alumínio injectado, com, de alumínio e composto termoplástico, de cor branca, acabamento mate, não regulável, de 27 W, alimentação a 220/240 V e 50-60 Hz, 85 mm de diâmetro e 182 mm de altura, com lâmpada LED não substituível, temperatura de cor 3000 K, óptica formada por reflector de alto rendimento, feixe de luz intensivo 16°, índice de reprodução cromática maior de 90, fluxo luminoso 2427 lúmens, grau de protecção IP20. Instalação encastrada. Inclusive lâmpadas.
Critérios considerados na determinação do preço da unidade de obra: O preço não inclui os trabalhos auxiliares de pedreiro para instalações.
Inclui: Marcação. Montagem, ligação e verificação do seu correcto funcionamento.
Critério de medição de projecto: Número de unidades previstas, segundo documentação gráfica de Projecto.
Critério de medição de obra: Medir-se-á o número de unidades realmente executadas segundo especificações de Projecto.

| Código | Un | Descrição | Rendimento | Preço | Importância |
|---|---|---|---|---|---|
| mt34lle290a | Ud | Projector orientável, de alumínio injectado, com, de alumínio e composto termoplástico, de cor branca, acabamento mate, não regulável, de 27 W, alimentação a 220/240 V e 50-60 Hz, 85 mm de diâmetro e 182 mm de altura, com lâmpada LED não substituível, temperatura de cor 3000 K, óptica formada por reflector de alto rendimento, feixe de luz intensivo 16°, índice de reprodução cromática maior de 90, fluxo luminoso 2427 lúmens, grau de protecção IP20, para encastrar. (material) | 1 | 25211.61 | 25211.610 |
| mo003 | h | Oficial de 1ª electricista. (mão de obra) | 0.478 | 136.52 | 65.257 |
| mo102 | h | Ajudante de electricista. (mão de obra) | 0.478 | 99.12 | 47.379 |
| % | % | Custos directos complementares | 2 % | 25324.246 | 506.485 |
|  |  | Custos directos |  |  | 25830.731 |
