# Sistema de vedação de passagem de tubo de aço

- Propriedade do ficheiro: CYPE INGENIEROS, S.A.
- Formato: FIEBDC-3/2002
- Âmbito geográfico: Moçambique
- Moeda: MZN
- Custos indirectos: 3.00 %
- IVA: 17.00 %

**IOJ013** Ud Sistema de vedação de passagem de tubo de aço, de diâmetro nominal exterior compreendido entre 88,9 e 159 mm, e de entre 2 e 14,2 mm de espessura, com isolamento de entre 40 e 80 mm de espessura, em parede, de 150 mm de espessura, para protecção passiva contra incêndios e garantir a resistência ao fogo EI 90, formado por duas camadas de banda intumescente com marca de colocação, com propriedades ignífugas, de 125x2 mm, por ambas as faces e material de enchimento de vedante acrílico com propriedades ignífugas, cor branco.
Sistema de vedação de passagem de tubo de aço, de diâmetro nominal exterior compreendido entre 88,9 e 159 mm, e de entre 2 e 14,2 mm de espessura, com isolamento de entre 40 e 80 mm de espessura, em parede, de 150 mm de espessura, para protecção passiva contra incêndios e garantir a resistência ao fogo EI 90, formado por duas camadas de banda intumescente com marca de colocação, com propriedades ignífugas, de 125x2 mm, por ambas as faces e material de enchimento de vedante acrílico com propriedades ignífugas, cor branco.
Inclui: Limpeza e preparação do paramento. Inserção do material de enchimento. Colocação da banda à volta do tubo. Inserção da banda na abertura. Vedação da junta. Limpeza final.
Critério de medição de projecto: Número de unidades previstas, segundo documentação gráfica de Projecto.
Critério de medição de obra: Medir-se-á o número de unidades realmente executadas segundo especificações de Projecto.

| Código | Un | Descrição | Rendimento | Preço | Importância |
|---|---|---|---|---|---|
| mt41phi010a | Ud | Cartucho de 310 ml de vedante acrílico com propriedades ignífugas, cor branco, para vedação de juntas e aberturas lineares. (material) | 21.890 | 1101.35 | 24108.55 |
| mt41phi120a | Ud | Banda intumescente com marca de colocação, com propriedades ignífugas, de 125x2 mm, fornecida em rolos de 10 m de comprimento. (material) | 0.442 | 16253.30 | 7183.96 |
| mo113 | h | Operário não qualificado construção. (mão de obra) | 0.482 | 70.26 | 33.87 |
| % | % | Custos directos complementares | 2 % | 31326.38 | 626.53 |
|  |  | Custos directos |  |  | 31952.91 |
