# Execução de protecção passiva contra incêndios de viga de aço HEA 100

- Propriedade do ficheiro: CYPE INGENIEROS, S.A.
- Formato: FIEBDC-3/2002
- Âmbito geográfico: Moçambique
- Moeda: MZN
- Custos indirectos: 3.00 %
- IVA: 17.00 %

**IOJ028** m² Execução de protecção passiva contra incêndios de viga de aço HEA 100, protegida em 3 faces, sistema "PLACO", através de projecção pneumática de argamassa Igniver, composta por uma base de gesso, vermiculite e aditivos especiais, reacção ao fogo classe A1, até formar uma espessura mínima de 10 mm e alcançar uma resistência ao fogo de 15 minutos.
Execução de protecção passiva contra incêndios de viga de aço HEA 100, protegida em 3 faces, sistema "PLACO", através de projecção pneumática de argamassa Igniver, composta por uma base de gesso, vermiculite e aditivos especiais, reacção ao fogo classe A1, até formar uma espessura mínima de 10 mm e alcançar uma resistência ao fogo de 15 minutos.
Inclui: Limpeza e preparação da superfície do perfil metálico. Protecção dos elementos da envolvente que possam ser afectados durante os trabalhos de projecção. Projecção mecânica da argamassa.
Critério de medição de projecto: Superfície resultante do desenvolvimento dos perfis metálicos que compõem a estrutura, segundo documentação gráfica de Projecto.
Critério de medição de obra: Medir-se-á a superfície realmente executada segundo especificações de Projecto, resultante do desenvolvimento dos perfis metálicos que compõem a estrutura.

| Código | Un | Descrição | Rendimento | Preço | Importância |
|---|---|---|---|---|---|
| mt41mip010a | kg | Argamassa Igniver "PLACO", composta por uma base de gesso, vermiculite e aditivos especiais, reacção ao fogo classe A1, para protecção passiva contra o fogo através de projecção. (material) | 7.000 | 52.52 | 367.64 |
| mq06pym010 | h | Misturadora-bombeadora para argamassas e gessos projectados, de 3 m³/h. (equipamento) | 0.185 | 249.16 | 46.09 |
| mo030 | h | Oficial de 1ª aplicador de produtos isolantes. (mão de obra) | 0.191 | 98.39 | 18.79 |
| mo068 | h | Ajudante de aplicador de produtos isolantes. (mão de obra) | 0.191 | 73.13 | 13.97 |
| % | % | Custos directos complementares | 2 % | 446.49 | 8.93 |
|  |  | Custos directos |  |  | 455.42 |
