# Sistema de protecção passiva contra incêndios de conduta metálica horizontal de ventilação

- Propriedade do ficheiro: CYPE INGENIEROS, S.A.
- Formato: FIEBDC-3/2002
- Âmbito geográfico: Moçambique
- Moeda: MZN
- Custos indirectos: 3.00 %
- IVA: 17.00 %

**IOJ031** m² Sistema de protecção passiva contra incêndios de conduta metálica horizontal de ventilação, protegido nas suas 4 faces, para garantir uma resistência ao fogo interior de 120 minutos e uma resistência ao fogo exterior de 180 minutos, sistema K271.es "KNAUF", através de recobrimento com placas de gesso laminado Fireboard GM-F, fixadas com grampos. Inclusive estrutura suporte, elementos de fixação, massa e fita para o tratamento de juntas.
Sistema de protecção passiva contra incêndios de conduta metálica horizontal de ventilação, protegido nas suas 4 faces, para garantir uma resistência ao fogo interior de 120 minutos e uma resistência ao fogo exterior de 180 minutos, sistema K271.es "KNAUF", através de recobrimento com placas de gesso laminado Fireboard GM-F, fixadas com grampos. Inclusive estrutura suporte, elementos de fixação, massa e fita para o tratamento de juntas.
Inclui: Marcação. Marcação, montagem e posterior ancoragem da estrutura suporte. Corte e ajuste das placas. Montagem e fixação das placas, formando o recobrimento da conduta. Tratamento de juntas.
Critério de medição de projecto: Superfície medida segundo documentação gráfica de Projecto.
Critério de medição de obra: Medir-se-á a superfície realmente executada segundo especificações de Projecto.

| Código | Un | Descrição | Rendimento | Preço | Importância |
|---|---|---|---|---|---|
| mt41www050 | Ud | Repercussão, por m², de estrutura suporte para o recobrimento com placas de gesso laminado das condutas autoportantes de ventilação. (material) | 1.000 | 217.30 | 217.30 |
| mt12pmk010c | m² | Placa de gesso laminado reforçada com tecido de fibra EN 15283-1 GM-F / 1200 / 2600 / 25 / com os bordos longitudinais quadrados, especial Fireboard GM-F "KNAUF" com alma de gesso e faces revestidas com uma lâmina de fibra de vidro; Euroclasse A1 de reacção ao fogo, segundo NP EN 13501-1. (material) | 2.255 | 2003.73 | 4518.41 |
| mt12psg115 | Ud | Grampo para fixação de placas, segundo DIN 18182. (material) | 12.000 | 19.01 | 228.12 |
| mt12pmk012a | kg | Massa de juntas Fireboard Spachtel "KNAUF", de presa normal (45 minutos), intervalo de temperatura de trabalho de 10 a 35°C, Euroclasse A1 de reacção ao fogo, segundo NP EN 13501-1, para aplicação manual com fita de juntas, segundo EN 13963. (material) | 0.100 | 88.64 | 8.86 |
| mt12pmk013 | m | Fita de juntas Fireboard "KNAUF". (material) | 0.400 | 4.20 | 1.68 |
| mo053 | h | Oficial de 1ª montador de pré-fabricados interiores. (mão de obra) | 0.879 | 101.30 | 89.04 |
| mo100 | h | Ajudante de montador de pré-fabricados interiores. (mão de obra) | 0.879 | 73.13 | 64.28 |
| % | % | Custos directos complementares | 2 % | 5127.69 | 102.55 |
|  |  | Custos directos |  |  | 5230.24 |
