# Conduta semi-rígida de parede dupla de chapa de alumínio com isolamento sonoro

- Propriedade do ficheiro: CYPE Ingenieros S.A.
- Formato: FIEBDC-3/2016
- Programa: Gerador de preços para construção civil. CYPE Ingenieros, S.A.
- Data: 20/04/2024
- Âmbito geográfico: Moçambique
- Moeda: MZN
- Custos indirectos: 3 %
- IVA: 17 %

## I Instalações

### IV Ventilação

#### IVV Condutas de admissão e extracção para ventilação

**IVV260** m Conduta semi-rígida de parede dupla de chapa de alumínio com isolamento sonoro.
Conduta de ventilação, formada por tubo semi-rígido de parede dupla com isolamento sonoro, composto por parede interior de chapa de alumínio engatilhada em espiral e perfurada de 125 mm de diâmetro, parede exterior de chapa de alumínio engatilhada em espiral e isolamento sonoro entre paredes através de fibra de vidro de 25 mm de espessura, temperatura de trabalho de 200°C e picos de temperatura até 250°C, classe A1 segundo NP EN 13501-1. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42csi420a | Ud | Material auxiliar para montagem e fixação das condutas semi-rígidas de parede dupla de chapa de alumínio com isolamento sonoro, de 125 mm de diâmetro interior. (material) | 1 | 206.41 | 206.410 |
| mt42csi020ac | m | Tubo semi-rígido de parede dupla com isolamento sonoro, composto por parede interior de chapa de alumínio engatilhada em espiral e perfurada de 125 mm de diâmetro, parede exterior de chapa de alumínio engatilhada em espiral e isolamento sonoro entre paredes através de fibra de vidro de 25 mm de espessura, temperatura de trabalho de 200°C e picos de temperatura até 250°C, classe A1 segundo NP EN 13501-1, com o preço incrementado em 10% relativamente a acessórios e peças especiais. (material) | 1 | 4395.61 | 4395.610 |
| mo011 | h | Oficial de 1ª montador. (mão de obra) | 0.236 | 136.52 | 32.219 |
| mo080 | h | Ajudante de montador. (mão de obra) | 0.118 | 99.31 | 11.719 |
| % | % | Custos directos complementares | 2 % | 4645.958 | 92.919 |
|  |  | Custos directos |  |  | 4738.877 |
