# Reparação de caixilharia de aço "in situ", com um grau de deterioração médio, através da correcção de desenquadramentos e substituição de ferragens deterioradas

- Propriedade do ficheiro: CYPE INGENIEROS, S.A.
- Formato: FIEBDC-3/2002
- Âmbito geográfico: Moçambique
- Custos indirectos: 3.00 %
- IVA: 17.00 %

**LCZ010** m² Reparação de caixilharia de aço "in situ", com um grau de deterioração médio, através da correcção de desenquadramentos e substituição de ferragens deterioradas.
Reparação de caixilharia de aço "in situ", com um grau de deterioração médio, através da correcção de desenquadramentos e substituição de ferragens deterioradas. Incluindo p/p de reposição de revestimentos e pinturas dos paramentos situados em zonas adjacentes à intervenção.
Inclui: Correcção de desenquadramentos. Substituição das ferragens deterioradas.
Critério de medição de projecto: Superfície medida segundo documentação gráfica de Projecto, incluindo os pré-aros.
Critério de medição de obra: Medir-se-á a superfície realmente executada segundo especificações de Projecto.

| Código | Un | Descrição | Rendimento | Preço | Importância |
|---|---|---|---|---|---|
| mo018 | h | Oficial de 1ª serralheiro. (mão de obra) | 1.786 | 2.10 | 3.75 |
| mo059 | h | Ajudante de serralheiro. (mão de obra) | 1.786 | 1.53 | 2.73 |
| % | % | Custos directos complementares | 2 % | 6.48 | 0.13 |
|  |  | Custos directos |  |  | 6.61 |
