# Painel lateral fixo corta-fogo de aço galvanizado homologado, EI2 30, de uma folha, 800x2050 mm, acabamento galvanizado com tratamento anti-manchas

- Propriedade do ficheiro: CYPE INGENIEROS, S.A.
- Formato: FIEBDC-3/2002
- Âmbito geográfico: Moçambique
- Custos indirectos: 3.00 %
- IVA: 17.00 %

**LPR015** Ud Painel lateral fixo corta-fogo de aço galvanizado homologado, EI2 30, de uma folha, 800x2050 mm, acabamento galvanizado com tratamento anti-manchas.
Fornecimento e colocação de painel lateral fixo corta-fogo homologado, EI2 30, de uma folha de 63 mm de espessura, 800x2050 mm, acabamento galvanizado com tratamento anti-manchas formado por duas chapas de aço galvanizado de 0,8 mm de espessura, dobradas, ensambladas e montadas, com câmara intermédia de lã de rocha de alta densidade e placas de gesso cartonado, sobre aro de aço galvanizado de 1,5 mm de espessura e ganchos de ancoragem à obra. Elaborado em oficina, com ajuste e fixação em obra. Totalmente montado.
Inclui: Marcação de pontos de fixação e aprumo do aro. Fixação do aro ao paramento. Vedação de juntas perimetrais. Colocação do painel fixo.
Critério de medição de projecto: Número de unidades previstas, segundo documentação gráfica de Projecto.
Critério de medição de obra: Medir-se-á o número de unidades realmente executadas segundo especificações de Projecto.

| Código | Un | Descrição | Rendimento | Preço | Importância |
|---|---|---|---|---|---|
| mt26fca010abm | Ud | Painel fixo corta-fogo homologado, EI2 30, segundo EN 1634-1, de uma folha de 63 mm de espessura, largura entre 520 e 800 mm e altura entre 1001 e 2050 mm, acabamento galvanizado com tratamento anti-manchas, formado por duas chapas de aço galvanizado de 0,8 mm de espessura, dobradas, ensambladas e montadas, com câmara intermédia de lã de rocha de alta densidade e placas de gesso cartonado, sobre aro de aço galvanizado de 1,5 mm de espessura e ganchos de ancoragem à obra. (material) | 1.000 | 350.12 | 350.12 |
| mo020 | h | Oficial de 1ª construção. (mão de obra) | 0.232 | 2.07 | 0.48 |
| mo077 | h | Ajudante de construção. (mão de obra) | 0.232 | 1.52 | 0.35 |
| % | % | Custos directos complementares | 2 % | 350.95 | 7.02 |
|  |  | Custos directos |  |  | 357.97 |
