# Isolamento térmico em caixa de ar de parede exterior dupla de alvenaria, por injecção desde o interior

- Propriedade do ficheiro: CYPE Ingenieros S.A.
- Formato: FIEBDC-3/2016
- Programa: Gerador de preços para construção civil. CYPE Ingenieros, S.A.
- Data: 25/03/2022
- Âmbito geográfico: Moçambique
- Moeda: MZN
- Custos indirectos: 3 %
- IVA: 17 %

## N Isolamentos e impermeabilizações

### NA Isolamentos térmicos

#### NAE Injecção e insuflação

**NAE010** m² Isolamento térmico em caixa de ar de parede exterior dupla de alvenaria, por injecção desde o interior.
Isolamento térmico em paredes exteriores duplas de alvenaria, preenchendo o interior da caixa de ar de 40 mm de espessura média, por injecção, desde o interior, de espuma de poliuretano de baixa densidade, densidade 18 kg/m³ e condutibilidade térmica 0,035 W/(m°C).
Inclui: Inspecção endoscópica da caixa de ar. Implantação e realização dos furos no paramento. Protecção dos elementos da envolvente que possam ser afectados durante os trabalhos de injecção. Injecção do isolamento. Tapamento dos furos. Limpeza final.
Critério de medição de projecto: Superfície medida segundo documentação gráfica de Projecto.
Critério de medição de obra: Medir-se-á a superfície realmente executada segundo especificações de Projecto.

| Código | Un | Descrição | Rendimento | Preço | Importância |
|---|---|---|---|---|---|
| mt16pop020c | m² | Espuma de poliuretano injectada "in situ", densidade 18 kg/m³, condutibilidade térmica 0,035 W/(m°C), Euroclasse F de reacção ao fogo segundo NP EN 13501-1, segundo EN 14315-1; para o enchimento de caixa de ar de 40 mm de espessura média, em paredes exteriores duplas de alvenaria. (material) | 1 | 282.68 | 282.680 |
| mt28mop190b | kg | Argamassa de cimento, tipo GP CSIII W2, segundo EN 998-1, para utilização em exteriores, cor cinzento, composta por cimento de alta resistência, inertes seleccionados e outros aditivos, fornecida em sacos. (material) | 0.6 | 12.59 | 7.554 |
| mq08mpa040 | h | Maquinaria para injecção de isolamento em caixas de ar. (equipamento) | 0.093 | 438.55 | 40.785 |
| mo030 | h | Oficial de 1ª aplicador de produtos isolantes. (mão de obra) | 0.097 | 112.61 | 10.923 |
| mo068 | h | Ajudante de aplicador de produtos isolantes. (mão de obra) | 0.097 | 84.13 | 8.161 |
| % | % | Custos directos complementares | 2 % | 350.103 | 7.002 |
|  |  | Custos directos |  |  | 357.105 |

Resíduos:
- colocação: mt16pop020c; factor de resíduo 0.024
- colocação: mt28mop190b; factor de resíduo 0.044

## Recursos

**mt16pop020c** m² Espuma de poliuretano injectada "in situ"
Dados técnicos: Custo energético 103.810 MJ; Emissão de CO2 5.040 kg; Código LER 17 06 04; Massa do elemento 0.72 kg; Volume 0.0012 m3

**mt28mop190b** kg Argamassa de cimento
Dados técnicos: Custo energético 3.345 MJ; Emissão de CO2 0.258 kg; Código LER 17 01 01; Massa do elemento 1 kg; Volume 0.000667 m3
Resíduos:
- embalagem: re150101 Embalagens de papel e cartão. (componente de resíduo); rendimento 0.009 kg; Código LER 15 01 01; Massa do elemento 1 kg; Volume 0.001333 m3
