# Amortecedor metálico de 4 molas, de 200x170x127 mm e 1300 kg de carga máxima, encostado ao pavimento, bancada ou estrutura

- Propriedade do ficheiro: CYPE INGENIEROS, S.A.
- Formato: FIEBDC-3/2002
- Âmbito geográfico: Moçambique
- Custos indirectos: 3.00 %
- IVA: 17.00 %

**NAI030** Ud Amortecedor metálico de 4 molas, de 200x170x127 mm e 1300 kg de carga máxima, encostado ao pavimento, bancada ou estrutura.
Fornecimento e colocação de amortecedor metálico de 4 molas, de 200x170x127 mm, de 557 kg de carga mínima e 1300 kg de carga máxima, formado por 4 mola de aço de alta resistência acabamento com tinta epóxi cor azul, caçoletas metálicas coladas através de duplo sistema de segurança por varetas internas e massa viscoelástica, peças internas de polietileno e base metálica em ambos os extremos com orifícios abertos, encostado ao pavimento, bancada ou estrutura. Incluindo acessórios de montagem. Totalmente montado.
Inclui: Marcação. Colocação do amortecedor.
Critério de medição de projecto: Número de unidades previstas, segundo documentação gráfica de Projecto.
Critério de medição de obra: Medir-se-á o número de unidades realmente executadas segundo especificações de Projecto.

| Código | Un | Descrição | Rendimento | Preço | Importância |
|---|---|---|---|---|---|
| mt42www120bkb | Ud | Amortecedor metálico de 4 molas, de 200x170x127 mm, de 557 kg de carga mínima e 1300 kg de carga máxima, formado por 4 mola de aço de alta resistência acabamento com tinta epóxi cor azul, caçoletas metálicas coladas através de duplo sistema de segurança por varetas internas e massa viscoelástica, peças internas de polietileno e base metálica em ambos os extremos com orifícios abertos, para encostar a pavimento, bancada ou estrutura. (material) | 1.000 | 131.93 | 131.93 |
| mo011 | h | Oficial de 1ª montador. (mão de obra) | 0.146 | 2.14 | 0.31 |
| mo080 | h | Ajudante de montador. (mão de obra) | 0.146 | 1.52 | 0.22 |
| % | % | Custos directos complementares | 2 % | 132.46 | 2.65 |
|  |  | Custos directos |  |  | 135.11 |
