# Isolamento térmico intermédio em parede de placas, formado por painel semi-rígido de lã mineral, espessura 65 mm, colocado entre os montantes da estrutura portante

- Propriedade do ficheiro: CYPE INGENIEROS, S.A.
- Formato: FIEBDC-3/2002
- Âmbito geográfico: Moçambique
- Moeda: MZN
- Custos indirectos: 3.00 %
- IVA: 17.00 %

**NAP020** m² Isolamento térmico intermédio em parede de placas, formado por painel semi-rígido de lã mineral, espessura 65 mm, colocado entre os montantes da estrutura portante.
Isolamento térmico intermédio em parede de placas, formado por painel semi-rígido de lã mineral, espessura 65 mm, colocado entre os montantes da estrutura portante.
Inclui: Corte e preparação do isolamento a colocar entre os montantes. Colocação do isolamento entre os montantes.
Critério de medição de projecto: Superfície medida segundo documentação gráfica de Projecto.
Critério de medição de obra: Medir-se-á a superfície realmente executada segundo especificações de Projecto.

| Código | Un | Descrição | Rendimento | Preço | Importância |
|---|---|---|---|---|---|
| mt16lra060c | m² | Painel semi-rígido de lã mineral, espessura 65 mm, segundo EN 13162. (material) | 1.000 | 356.36 | 356.36 |
| mo054 | h | Oficial de 1ª montador de isolamentos. (mão de obra) | 0.061 | 101.30 | 6.18 |
| mo101 | h | Ajudante de montador de isolamentos. (mão de obra) | 0.061 | 73.13 | 4.46 |
| % | % | Custos directos complementares | 2 % | 367.00 | 7.34 |
|  |  | Custos directos |  |  | 374.34 |
