# Isolamento térmico pelo interior de coberturas inclinadas sobre espaço não habitável

- Propriedade do ficheiro: CYPE INGENIEROS, S.A.
- Formato: FIEBDC-3/2002
- Âmbito geográfico: Moçambique
- Moeda: MZN
- Custos indirectos: 3.00 %
- IVA: 17.00 %

**NAQ030** m² Isolamento térmico pelo interior de coberturas inclinadas sobre espaço não habitável, formado por painel rígido de poliestireno expandido, de superfície lisa e bordo lateral macho-fêmea, de 60 mm de espessura, fixado com bucha de expansão e prego de polipropileno, com aro de estanquidade.
Fornecimento e colocação de isolamento térmico pelo interior de coberturas inclinadas sobre espaço não habitável, formado por painel rígido de poliestireno expandido, de superfície lisa e bordo lateral macho-fêmea, de 60 mm de espessura, resistência térmica 1,67 m²°C/W, condutibilidade térmica 0,036 W/(m°C), fixado com bucha de expansão e prego de polipropileno, com aro de estanquidade. Inclusive p/p de cortes e limpeza.
Inclui: Limpeza da superfície superior da laje. Corte, ajuste e fixação do isolamento.
Critério de medição de projecto: Superfície medida segundo documentação gráfica de Projecto.
Critério de medição de obra: Medir-se-á a superfície realmente executada segundo especificações de Projecto.

| Código | Un | Descrição | Rendimento | Preço | Importância |
|---|---|---|---|---|---|
| mt16pea010ea | m² | Painel rígido de poliestireno expandido, segundo NP EN 13163, de superfície lisa e bordo lateral macho-fêmea, de 60 mm de espessura, resistência térmica 1,67 m²°C/W, condutibilidade térmica 0,036 W/(m°C), Euroclasse E de reacção ao fogo, com código de designação EPS-EN 13163-L1-W1-T1-S1-P3-DS(N)2-BS100-CS(10)60. (material) | 1.100 | 243.98 | 268.38 |
| mt16aaa020hh | Ud | Fixação mecânica para painéis isolantes de poliestireno expandido, colocados directamente sobre a superfície suporte. (material) | 2.500 | 13.18 | 32.95 |
| mo054 | h | Oficial de 1ª montador de isolamentos. (mão de obra) | 0.111 | 71.61 | 7.95 |
| mo101 | h | Ajudante de montador de isolamentos. (mão de obra) | 0.111 | 51.01 | 5.66 |
| % | % | Custos directos complementares | 2 % | 314.94 | 6.30 |
|  |  | Custos directos |  |  | 321.24 |
