# Isolamento sonoro a sons de condução aérea e de percussão, sob pavimentos de madeira sobre ripas, com painéis de poliestireno expandido

- Propriedade do ficheiro: CYPE Ingenieros S.A.
- Formato: FIEBDC-3/2016
- Programa: Gerador de preços para construção civil. CYPE Ingenieros, S.A.
- Data: 20/04/2024
- Âmbito geográfico: Moçambique
- Moeda: MZN
- Custos indirectos: 3 %
- IVA: 17 %

## N Isolamentos e impermeabilizações

### NB Isolamentos sonoros

#### NBM Pavimentos de madeira e laminados

**NBM031** m² Isolamento sonoro a sons de condução aérea e de percussão, sob pavimentos de madeira sobre ripas, com painéis de poliestireno expandido.
Isolamento sonoro a sons de condução aérea e de percussão sob pavimentos de madeira sobre ripas, realizado com painéis rígidos de poliestireno expandido elastificado, segundo NP EN 13163, de superfície lisa e bordo lateral recto, de 40 mm de espessura, resistência térmica 1,2 m²°C/W, condutibilidade térmica 0,033 W/(m°C), colocados sob pavimentos de madeira sobre ripas; dessolidarização perimetral com banda de polietileno, de 5 mm de espessura e 20 cm de largura, densidade 20 kg/m³; e banda autocolante dessolidarizante, de 70 mm de largura e de 4 mm de espessura, formada por uma lâmina de poliolefinas de alta resistência e uma lâmina viscoelástica de alta densidade de 2 mm de espessura, aderida às faces inferior e superior das ripas. Inclusive fita viscoelástica autocolante, para vedação de juntas.
Critérios considerados na determinação do preço da unidade de obra: O preço não inclui as ripas nem o pavimento de madeira.
Inclui: Limpeza e preparação da superfície suporte. Colocação da banda dessolidarizante perimetral. Colocação da banda dessolidarizante na face inferior das ripas. Colocação da banda dessolidarizante na face superior das ripas. Corte do isolamento. Colocação do isolamento entre as ripas. Vedação de juntas e ligações.
Critério de medição de projecto: Superfície medida segundo documentação gráfica de Projecto.
Critério de medição de obra: Medir-se-á a superfície realmente executada segundo especificações de Projecto.

| Código | Un | Descrição | Rendimento | Preço | Importância |
|---|---|---|---|---|---|
| mt16pnc030a | m | Banda de polietileno, de 5 mm de espessura e 20 cm de largura, densidade 20 kg/m³, complemento para evitar pontes acústicas nos encontros verticais. (material) | 1.05 | 33.18 | 34.839 |
| mt16ptc060b | m | Banda autocolante dessolidarizante, de 70 mm de largura e de 4 mm de espessura, formada por uma lâmina de poliolefinas de alta resistência e uma lâmina viscoelástica de alta densidade de 2 mm de espessura; proporcionando uma redução do nível global de pressão sonora a sons de percussão de 17 dB. (material) | 3.32 | 105.07 | 348.832 |
| mt16pel060gmd | m² | Painel rígido de poliestireno expandido elastificado, segundo NP EN 13163, de superfície lisa e bordo lateral recto, de 40 mm de espessura, resistência térmica 1,2 m²°C/W, condutibilidade térmica 0,033 W/(m°C), Euroclasse E de reacção ao fogo segundo NP EN 13501-1, com código de designação EPS-EN 13163-T3-L3-W2-S5-P10-BS50-DS(N)2-SD15; proporcionando uma redução do nível global de pressão sonora a sons de percussão de 40 dB. (material) | 1.05 | 923.53 | 969.707 |
| mt16pnc010a | m | Fita viscoelástica autocolante, com auto-protecção de alumínio, de 50 mm de largura e de 1,5 mm de espessura, para vedação de juntas. (material) | 0.1 | 75.58 | 7.558 |
| mo054 | h | Oficial de 1ª montador de isolamentos. (mão de obra) | 0.122 | 136.52 | 16.655 |
| mo101 | h | Ajudante de montador de isolamentos. (mão de obra) | 0.122 | 99.31 | 12.116 |
| % | % | Custos directos complementares | 2 % | 1389.707 | 27.794 |
|  |  | Custos directos |  |  | 1417.501 |

Resíduos:
- colocação: mt16pnc030a; factor de resíduo 0.06
- colocação: mt16ptc060b; factor de resíduo 0.07
- colocação: mt16pel060gmd; factor de resíduo 0.0479267

## Recursos

**mt16pnc030a** m Banda de polietileno
Dados técnicos: Custo energético 2.838 MJ; Emissão de CO2 0.102 kg; Código LER 17 06 04; Massa do elemento 0.02 kg; Volume 0.000033 m3
Resíduos:
- embalagem: re170203 Plástico. (componente de resíduo); rendimento 0.001 kg; Código LER 17 02 03; Massa do elemento 1 kg; Volume 0.001667 m3

**mt16ptc060b** m Banda autocolante dessolidarizante
Dados técnicos: Custo energético 11.088 MJ; Emissão de CO2 0.366 kg; Código LER 17 03 02; Massa do elemento 0.25 kg; Volume 0.00025 m3
Resíduos:
- embalagem: re170203 Plástico; rendimento 0.02 kg

**mt16pel060gmd** m² Painel rígido de poliestireno expandido elastificado
Dados técnicos: Custo energético 57.456 MJ; Emissão de CO2 2.000 kg; Código LER 17 06 04; Massa do elemento 0.6 kg; Volume 0.001 m3
Resíduos:
- embalagem: re170203 Plástico; rendimento 0.024 kg
