# Isolamento sonoro a sons de condução aérea, em parede de placas, com painéis entre montantes e complexos multicamada entre placas

- Propriedade do ficheiro: CYPE Ingenieros S.A.
- Formato: FIEBDC-3/2016
- Programa: Gerador de preços para construção civil. CYPE Ingenieros, S.A.
- Data: 20/04/2024
- Âmbito geográfico: Moçambique
- Moeda: MZN
- Custos indirectos: 3 %
- IVA: 17 %

## N Isolamentos e impermeabilizações

### NB Isolamentos sonoros

#### NBP Divisões

**NBP020** m² Isolamento sonoro a sons de condução aérea, em parede de placas, com painéis entre montantes e complexos multicamada entre placas.
Isolamento sonoro a sons de condução aérea, em parede de placas, realizado com complexo multicamada, de 21,8 mm de espessura, formado por uma lâmina pesada de EPDM de 1,8 mm de espessura e um feltro têxtil de 20 mm de espessura, colocado entre os montantes da estrutura portante; e complexo multicamada, de 6,4 mm de espessura, formado por duas lâminas de espuma de polietileno reticulado, de 3 mm de espessura cada uma, e uma lâmina de chumbo de 0,35 mm de espessura intercalada entre ambas, aderido entre as placas com cola.
Inclui: Corte do isolamento a colocar entre os montantes. Colocação do isolamento entre os montantes. Corte do isolamento a colocar sobre a placa. Aplicação da cola. Colocação do isolamento na placa já montada. Resolução de pontos singulares.
Critério de medição de projecto: Superfície medida segundo documentação gráfica de Projecto.
Critério de medição de obra: Medir-se-á a superfície realmente executada segundo especificações de Projecto.

| Código | Un | Descrição | Rendimento | Preço | Importância |
|---|---|---|---|---|---|
| mt16ppt025f | m² | Complexo multicamada, de 21,8 mm de espessura, formado por uma lâmina pesada de EPDM de 1,8 mm de espessura e um feltro têxtil de 20 mm de espessura; com 61 dB de índice global de redução sonora, Rw e 56 dBA de índice global de redução sonora ponderado A, segundo EN ISO 10140-2; proporcionando uma melhora do índice global de redução sonora ponderado A de 21,6 dBA. (material) | 1.05 | 1271.92 | 1335.516 |
| mt16ppt025i | m² | Complexo multicamada, de 6,4 mm de espessura, formado por duas lâminas de espuma de polietileno reticulado, de 3 mm de espessura cada uma, e uma lâmina de chumbo de 0,35 mm de espessura intercalada entre ambas; com 24,5 dB de índice global de redução sonora, Rw, segundo EN ISO 10140-2. (material) | 2.1 | 3179.81 | 6677.601 |
| mt16npg031 | kg | Cola. (material) | 0.3 | 737.35 | 221.205 |
| mo054 | h | Oficial de 1ª montador de isolamentos. (mão de obra) | 0.244 | 136.52 | 33.311 |
| mo101 | h | Ajudante de montador de isolamentos. (mão de obra) | 0.244 | 99.31 | 24.232 |
| % | % | Custos directos complementares | 2 % | 8291.865 | 165.837 |
|  |  | Custos directos |  |  | 8457.702 |

Resíduos:
- colocação: mt16ppt025f; factor de resíduo 0.0422736
- colocação: mt16ppt025i; factor de resíduo 0.03
- colocação: mt16npg031 Cola; factor de resíduo 0.035

## Recursos

**mt16ppt025f** m² Complexo multicamada
Dados técnicos: Custo energético 244.728 MJ; Emissão de CO2 7.847 kg; Código LER 17 06 04; Massa do elemento 4.47 kg; Volume 0.00745 m3
Resíduos:
- embalagem: re170203 Plástico. (componente de resíduo); rendimento 0.03 kg; Código LER 17 02 03; Massa do elemento 1 kg; Volume 0.001667 m3

**mt16ppt025i** m² Complexo multicamada
Dados técnicos: Custo energético 487.516 MJ; Emissão de CO2 8.166 kg; Código LER 17 06 04; Massa do elemento 4.38 kg; Volume 0.0073 m3
Resíduos:
- embalagem: re170203 Plástico; rendimento 0.034 kg

**mt16npg031** kg Cola
Dados técnicos: Custo energético 57.585 MJ; Emissão de CO2 0.739 kg; Código LER 17 03 02; Massa do elemento 1 kg; Volume 0.001 m3
Resíduos:
- embalagem: re170203 Plástico; rendimento 0.056 kg
