# Impermeabilização de coberturas

- Propriedade do ficheiro: CYPE INGENIEROS, S.A.
- Formato: FIEBDC-3/2002
- Âmbito geográfico: Moçambique
- Moeda: MZN
- Custos indirectos: 3.00 %
- IVA: 17.00 %

**NIG235** m² Impermeabilização de coberturas, realizada através do sistema Morcem Cover Parking "GRUPO PUMA", formado por duas camadas de revestimento contínuo elástico impermeabilizante, Morcem Elastic PM "GRUPO PUMA", cor branco, com um rendimento de 2,5 kg/m², com acelerador de presa, Morcem Elastic Acelerante "GRUPO PUMA", com um rendimento de 0,06 kg/m², sobre primário de dois componentes, Implarest EPW "GRUPO PUMA", com um rendimento de 0,15 kg/m²; e geotêxtil não tecido de fibras de poliéster, Geotextil PU "GRUPO PUMA", de 100 g/m² de massa superficial; tratamento prévio de pontos singulares com os mesmos materiais e execução de ângulo côncavo, a meia cana, no encontro da cobertura com paramentos verticais com argamassa reparadora reforçada com fibras, de alta resistência mecânica e retracção compensada, Morcemrest RF35 "GRUPO PUMA", com uma resistência à compressão aos 28 dias maior ou igual a 40 N/mm² e um módulo de elasticidade maior ou igual a 17000 N/mm², classe R3 segundo NP EN 1504-3, endurecida superficialmente através de polvilhamento com areia de sílica natural, lavada e secada no forno, de granulometria compreendida entre 0,6 e 0,8 mm; acababo com uma demão de verniz elástico monocomponente, Morcem Elastic PM TR "GRUPO PUMA", cor branco, com um rendimento de 0,2 kg/m².
Formação de impermeabilização de coberturas, realizada através do sistema Morcem Cover Parking "GRUPO PUMA", formado por duas camadas de revestimento contínuo elástico impermeabilizante, Morcem Elastic PM "GRUPO PUMA", cor branco, com um rendimento de 2,5 kg/m², com acelerador de presa, Morcem Elastic Acelerante "GRUPO PUMA", com um rendimento de 0,06 kg/m², sobre primário de dois componentes, Implarest EPW "GRUPO PUMA", à base de resina epóxi e um endurecedor de poliamina; e geotêxtil não tecido de fibras de poliéster, Geotextil PU "GRUPO PUMA", de 100 g/m² de massa superficial; tratamento prévio de pontos singulares com os mesmos materiais e execução de ângulo côncavo, a meia cana, no encontro da cobertura com paramentos verticais com argamassa reparadora reforçada com fibras, de alta resistência mecânica e retracção compensada, Morcemrest RF35 "GRUPO PUMA", com uma resistência à compressão aos 28 dias maior ou igual a 40 N/mm² e um módulo de elasticidade maior ou igual a 17000 N/mm², classe R3 segundo NP EN 1504-3, composta por cimentos especiais, inertes seleccionados, aditivos e fibras, endurecida superficialmente através de polvilhamento com areia de sílica natural, lavada e secada no forno, de granulometria compreendida entre 0,6 e 0,8 mm; acababo com uma demão de verniz elástico monocomponente, Morcem Elastic PM TR "GRUPO PUMA", cor branco, com um rendimento de 0,2 kg/m². Inclusive p/p de limpeza e preparação da superfície suporte.
Inclui: Limpeza e preparação da superfície na qual se tem de aplicar a impermeabilização. Aplicação de primário. Aplicação da primeira camada de impermeabilizante. Armação da superfície. Tratamento dos pontos singulares. Aplicação da segunda camada de impermeabilizante. Polvilhamento com agregados de sílica. Aplicação da demão de acabamento.
Critério de medição de projecto: Superfície medida em projecção horizontal, segundo documentação gráfica de Projecto, desde as faces interiores dos parapeitos ou muretes perimetrais que a limitam.
Critério de medição de obra: Medir-se-á, em projecção horizontal, a superfície realmente executada segundo especificações de Projecto, desde as faces interiores dos parapeitos ou muretes perimetrais que a limitam.

| Código | Un | Descrição | Rendimento | Preço | Importância |
|---|---|---|---|---|---|
| mt28mrp010d | kg | Argamassa reparadora reforçada com fibras, de alta resistência mecânica e retracção compensada, Morcemrest RF35 "GRUPO PUMA", com uma resistência à compressão aos 28 dias maior ou igual a 40 N/mm² e um módulo de elasticidade maior ou igual a 17000 N/mm², classe R3 segundo NP EN 1504-3, composta por cimentos especiais, inertes seleccionados, aditivos e fibras, aplicado em espessuras até 35 mm na vertical e 75 mm na horizontal. (material) | 1.500 | 51.36 | 77.04 |
| mt09rep034a | kg | Primário de dois componentes, Implarest EPW "GRUPO PUMA", à base de resina epóxi e um endurecedor de poliamina. (material) | 0.150 | 598.69 | 89.80 |
| mt15igp030a | kg | Revestimento contínuo elástico impermeabilizante, Morcem Elastic PM "GRUPO PUMA", cor branco, à base de resina líquida de poliuretano. (material) | 2.500 | 586.55 | 1466.38 |
| mt15igp032a | kg | Acelerador de presa, Morcem Elastic Acelerante "GRUPO PUMA". (material) | 0.060 | 1951.56 | 117.09 |
| mt15igp040b | m² | Geotêxtil não tecido de fibras de poliéster, Geotextil PU "GRUPO PUMA", de 100 g/m² de massa superficial. (material) | 1.100 | 304.09 | 334.50 |
| mt15igp035e | kg | Verniz elástico monocomponente, Morcem Elastic PM TR "GRUPO PUMA", cor branco, à base de poliuretano alifático e dissolventes, resistente aos raios UV. (material) | 0.200 | 2243.49 | 448.70 |
| mt01arp015b | kg | Areia de sílica natural, lavada e secada no forno, de granulometria compreendida entre 0,6 e 0,8 mm, fornecida em sacos. (material) | 0.400 | 3.83 | 1.53 |
| mo032 | h | Oficial de 1ª aplicador de produtos impermeabilizantes. (mão de obra) | 0.361 | 69.28 | 25.01 |
| mo070 | h | Ajudante de aplicador de produtos impermeabilizantes. (mão de obra) | 0.361 | 51.01 | 18.41 |
| % | % | Custos directos complementares | 2 % | 2578.46 | 51.57 |
|  |  | Custos directos |  |  | 2630.03 |
