# Reparação de impermeabilização de varandas e lavandarias. Sistema "SCHLÜTER-SYSTEMS"

- Propriedade do ficheiro: CYPE Ingenieros S.A.
- Formato: FIEBDC-3/2016
- Programa: Gerador de preços para construção civil. CYPE Ingenieros, S.A.
- Data: 31/10/2024
- Âmbito geográfico: Moçambique
- Moeda: MZN
- Custos indirectos: 3 %
- IVA: 17 %

## N Isolamentos e impermeabilizações

### NI Impermeabilizações

#### NIG Varandas e lavandarias

**NIG240** m² Reparação de impermeabilização de varandas e lavandarias. Sistema "SCHLÜTER-SYSTEMS".
Reparação de impermeabilização de varandas e lavandarias. Sistema "SCHLÜTER-SYSTEMS", formado por lâmina impermeabilizante, dessolidarizante e difusora de vapor de água de polietileno com estrutura quadriculada, de 3 mm de espessura, Schlüter-DITRA 30M "SCHLÜTER-SYSTEMS", revestida de geotêxtil não tecido numa das suas faces, fixada ao suporte com cimento cola de presa normal, C1 espalhada com palustra dentada. Inclusive adesivo bicomponente, Schlüter-KERDI-COLL-L "SCHLÜTER-SYSTEMS", banda de reforço Schlüter-KERDI-KEBA 100/125 e massa adesiva elástica monocomponente, Schlüter-KERDI-FIX "SCHLÜTER-SYSTEMS".
Critérios considerados na determinação do preço da unidade de obra: O preço inclui a preparação da superfície suporte, mas não inclui o pavimento.
Inclui: Remoção do rodapé. Picagem de material de fixação. Abertura do roço. Remoção e acumulação de entulho. Limpeza dos restos da obra. Carga manual de entulho para camião ou contentor. Limpeza da superfície suporte. Colocação da impermeabilização. Resolução dos pontos singulares. Vedação de juntas.
Critério de medição de projecto: Superfície medida em projecção horizontal, segundo documentação gráfica de Projecto, desde as faces interiores dos parapeitos ou muretes perimetrais que a limitam.
Critério de medição de obra: Medir-se-á, em projecção horizontal, a superfície realmente executada segundo especificações de Projecto, desde as faces interiores dos parapeitos ou muretes perimetrais que a limitam.

| Código | Un | Descrição | Rendimento | Preço | Importância |
|---|---|---|---|---|---|
| mt09mcr021g | kg | Cimento cola de presa normal, C1, segundo NP EN 12004, cor cinzento. (material) | 0.6 | 16 | 9.600 |
| mt15res300d | m² | Lâmina impermeabilizante, dessolidarizante e difusora de vapor de água de polietileno com estrutura quadriculada, de 3 mm de espessura, Schlüter-DITRA 30M "SCHLÜTER-SYSTEMS", revestida de geotêxtil não tecido numa das suas faces, fornecida em rolos de 30 m de comprimento. (material) | 1.1 | 1852.92 | 2038.212 |
| mt15res060d | kg | Adesivo bicomponente, Schlüter-KERDI-COLL-L "SCHLÜTER-SYSTEMS", à base de uma dispersão acrílica sem dissolventes e pó de cimento, para a vedação de juntas. (material) | 0.3 | 1149.76 | 344.928 |
| mt15res020ob | m | Banda de vedação, Schlüter-KERDI-KEBA 100/125 "SCHLÜTER-SYSTEMS", de 125 mm de largura e 0,1 mm de espessura, para lâmina impermeabilizante flexível de polietileno, com ambas as faces revestidas de geotêxtil não tecido, fornecida em rolos de 30 m de comprimento. (material) | 1.2 | 387.76 | 465.312 |
| mt15res070a | Ud | Cartucho de massa adesiva elástica monocomponente, Schlüter-KERDI-FIX "SCHLÜTER-SYSTEMS", à base de polímeros híbridos neutros (MS), de 290 ml, cor cinzento ou branco e acabamento brilhante. (material) | 0.06 | 2300.47 | 138.028 |
| mo029 | h | Oficial de 1ª aplicador de lâminas impermeabilizantes. (mão de obra) | 0.408 | 134.36 | 54.819 |
| mo067 | h | Ajudante de aplicador de lâminas impermeabilizantes. (mão de obra) | 0.408 | 100.44 | 40.980 |
| % | % | Custos directos complementares | 2 % | 3091.879 | 61.838 |
|  |  | Custos directos |  |  | 3153.717 |

Resíduos:
- colocação: mt09mcr021g Cimento cola de presa normal, C1, segundo NP EN 12004, cor cinzento; factor de resíduo 0.07
- colocação: mt15res300d; factor de resíduo 0.03
- colocação: mt15res020ob; factor de resíduo 0.0596667
- colocação: mt15res070a; factor de resíduo 0.03

## Recursos

**mt09mcr021g** kg Cimento cola de presa normal, C1, segundo NP EN 12004, cor cinzento
Dados técnicos: Custo energético 3.871 MJ; Emissão de CO2 0.344 kg; Código LER 17 09 04; Massa do elemento 1 kg; Volume 0.000667 m3
Resíduos:
- embalagem: re170203 Plástico. (componente de resíduo); rendimento 0.003 kg; Código LER 17 02 03; Massa do elemento 1 kg; Volume 0.001667 m3

**mt15res300d** m² Lâmina impermeabilizante
Dados técnicos: Custo energético 237.632 MJ; Emissão de CO2 8.474 kg; Código LER 17 06 04; Massa do elemento 1.71 kg; Volume 0.00285 m3
Resíduos:
- embalagem: re170203 Plástico; rendimento 0.034 kg

**mt15res020ob** m Banda de vedação
Dados técnicos: Custo energético 1.765 MJ; Emissão de CO2 0.064 kg; Código LER 17 06 04; Massa do elemento 0.012 kg; Volume 0.00002 m3
Resíduos:
- embalagem: re170203 Plástico; rendimento 0.001 kg

**mt15res070a** Ud Cartucho de massa adesiva elástica monocomponente
Dados técnicos: Custo energético 71.281 MJ; Emissão de CO2 3.482 kg; Código LER 17 09 04; Massa do elemento 0.36 kg; Volume 0.00024 m3
Resíduos:
- embalagem: re170203 Plástico; rendimento 0.2 kg
