# Impermeabilização de coberturas

- Propriedade do ficheiro: CYPE INGENIEROS, S.A.
- Formato: FIEBDC-3/2002
- Âmbito geográfico: Moçambique
- Moeda: MZN
- Custos indirectos: 3.00 %
- IVA: 17.00 %

**NIG320** m² Impermeabilização de coberturas, realizada através do sistema SikaRoof MTC 15 "SIKA", de 1,5 mm de espessura total de película seca, acabamento aparente, composta por: camada base de impermeabilizante líquido elástico monocomponente, Sikalastic 601 BC "SIKA", de cor Rojo Óxido, aplicada com rolo; malha de fibra de vidro, Sika Reemat Premium "SIKA"; e camada de vedação com vedante líquido elástico de poliuretano, Sikalastic 621 TC "SIKA", de cor Gris Pizarra RAL 7015, aplicada com rolo; com prévia aplicação de primário transparente, de dois componentes, Sika Concrete Primer "SIKA", aplicado com trincha ou rolo, sobre superfície suporte (não incluída neste preço).
Formação de impermeabilização de coberturas, realizada através do sistema SikaRoof MTC 15 "SIKA", de 1,5 mm de espessura total de película seca, acabamento aparente, composta por: camada base de impermeabilizante líquido elástico monocomponente, Sikalastic 601 BC "SIKA", de cor Rojo Óxido, resistente à penetração de raizes, aplicada com rolo; malha de fibra de vidro, Sika Reemat Premium "SIKA", de cor branca, de 225 g/m² de massa superficial; e camada de vedação com vedante líquido elástico de poliuretano, Sikalastic 621 TC "SIKA", de cor Gris Pizarra RAL 7015, resistente à penetração de raizes e aos raios UV, aplicada com rolo, com prévia aplicação de primário transparente, de dois componentes, Sika Concrete Primer "SIKA", composto por um híbrido de poliuretano e poliureia, com base dissolvente, aplicado com trincha ou rolo, sobre superfície suporte (não incluída neste preço). Incluindo p/p de limpeza e preparação da superfície suporte e resolução de pontos singulares.
Inclui: Limpeza e preparação da superfície suporte. Aplicação de primário. Aplicação da camada base. Armação da superfície. Tratamento dos pontos singulares. Aplicação da camada de vedante.
Critério de medição de projecto: Superfície medida em projecção horizontal, segundo documentação gráfica de Projecto, desde as faces interiores dos parapeitos ou muretes perimetrais que a limitam.
Critério de medição de obra: Medir-se-á, em projecção horizontal, a superfície realmente executada segundo especificações de Projecto, desde as faces interiores dos parapeitos ou muretes perimetrais que a limitam.

| Código | Un | Descrição | Rendimento | Preço | Importância |
|---|---|---|---|---|---|
| mt15sik010a | kg | Primário transparente, de dois componentes, Sika Concrete Primer "SIKA", composto por um híbrido de poliuretano e poliureia, com base dissolvente, para aplicar sobre superfície suporte cimentícia com trincha ou rolo. (material) | 0.350 | 1543.78 | 540.32 |
| mt15sik020a | kg | Impermeabilizante líquido elástico monocomponente, Sikalastic 601 BC "SIKA", de cor Rojo Óxido, resistente à penetração de raizes, para aplicar com rolo. (material) | 1.400 | 1269.00 | 1776.60 |
| mt15sik030a | m² | Malha de fibra de vidro, Sika Reemat Premium "SIKA", de cor branca, de 225 g/m² de massa superficial. (material) | 1.050 | 176.20 | 185.01 |
| mt15sik040a | kg | Vedante líquido elástico de poliuretano, Sikalastic 621 TC "SIKA", de cor Gris Pizarra RAL 7015, resistente à penetração de raizes e aos raios UV, para aplicar com rolo. (material) | 1.000 | 1633.25 | 1633.25 |
| mo032 | h | Oficial de 1ª aplicador de produtos impermeabilizantes. (mão de obra) | 0.217 | 96.80 | 21.01 |
| mo070 | h | Ajudante de aplicador de produtos impermeabilizantes. (mão de obra) | 0.217 | 71.36 | 15.49 |
| % | % | Custos directos complementares | 2 % | 4171.68 | 83.43 |
|  |  | Custos directos |  |  | 4255.11 |
