# Vedação de junta de dilatação com banda elástica impermeável

- Propriedade do ficheiro: CYPE Ingenieros S.A.
- Formato: FIEBDC-3/2016
- Programa: Gerador de preços para construção civil. CYPE Ingenieros, S.A.
- Data: 20/04/2024
- Âmbito geográfico: Moçambique
- Moeda: MZN
- Custos indirectos: 3 %
- IVA: 17 %

## N Isolamentos e impermeabilizações

### NI Impermeabilizações

#### NIJ Juntas

**NIJ050** m Vedação de junta de dilatação com banda elástica impermeável.
Vedação de junta de dilatação com banda elástica impermeável de elastómero termoplástico, cor cinzento, de 150 mm de largura e 1 mm de espessura, colocada com sobreposições, fixada ao suporte através de adesivo de dois componentes à base de resina epóxi sem dissolventes, (rendimento: 1 kg/m), aplicado em duas camadas, a primeira camada antes da colocação da banda e a segunda camada depois da colocação da banda, deixando livre a zona da banda exposta ao movimento.
Inclui: Preparação da superfície suporte. Aplicação da primeira camada de cola. Colocação da banda. Aplicação da segunda camada de cola.
Critério de medição de projecto: Comprimento medido segundo documentação gráfica de Projecto.
Critério de medição de obra: Medir-se-á o comprimento realmente executado segundo especificações de Projecto.

| Código | Un | Descrição | Rendimento | Preço | Importância |
|---|---|---|---|---|---|
| mt09reh450a | kg | Adesivo de dois componentes à base de resina epóxi sem dissolventes, de endurecimento sem retracção, impermeável à água, com alta resistência aos agentes químicos e a ciclos de gelo-degelo e apta para estar em contacto com agua potável, para banda de vedação de juntas de movimento. (material) | 1 | 481.19 | 481.190 |
| mt09reh455a | m | Banda elástica impermeável de elastómero termoplástico, cor cinzento, de 150 mm de largura e 1 mm de espessura, apta para estar em contacto com agua potável, para vedação de juntas de movimento. (material) | 1.1 | 309.3 | 340.230 |
| mo032 | h | Oficial de 1ª aplicador de produtos impermeabilizantes. (mão de obra) | 0.243 | 132.85 | 32.283 |
| mo070 | h | Ajudante de aplicador de produtos impermeabilizantes. (mão de obra) | 0.243 | 99.31 | 24.132 |
| % | % | Custos directos complementares | 2 % | 877.835 | 17.557 |
|  |  | Custos directos |  |  | 895.392 |

Resíduos:
- colocação: mt09reh450a; factor de resíduo 0.03
- colocação: mt09reh455a; factor de resíduo 0.055

## Recursos

**mt09reh450a** kg Adesivo de dois componentes à base de resina epóxi sem dissolventes
Dados técnicos: Custo energético 86.761 MJ; Emissão de CO2 3.294 kg; Código LER 17 09 04; Massa do elemento 1 kg; Volume 0.000667 m3
Resíduos:
- embalagem: re170203 Plástico. (componente de resíduo); rendimento 0.003 kg; Código LER 17 02 03; Massa do elemento 1 kg; Volume 0.001667 m3

**mt09reh455a** m Banda elástica impermeável de elastómero termoplástico
Dados técnicos: Custo energético 12.567 MJ; Emissão de CO2 0.635 kg; Código LER 17 09 04; Massa do elemento 0.135 kg; Volume 0.00009 m3
Resíduos:
- embalagem: re150101 Embalagens de papel e cartão. (componente de resíduo); rendimento 0.058 kg; Código LER 15 01 01; Massa do elemento 1 kg; Volume 0.001333 m3
