# Lâmina dessolidarizante de estrutura nodular de polietileno, de 1 m de largura e 3 mm de espessura, para dessolidarização sob pavimento cerâmico ou de pedra natural (não incluído neste preço)

- Propriedade do ficheiro: CYPE INGENIEROS, S.A.
- Formato: FIEBDC-3/2002
- Âmbito geográfico: Moçambique
- Moeda: MZN
- Custos indirectos: 3.00 %
- IVA: 17.00 %

**NIN015** m² Lâmina dessolidarizante de estrutura nodular de polietileno, de 1 m de largura e 3 mm de espessura, para dessolidarização sob pavimento cerâmico ou de pedra natural (não incluído neste preço).
Lâmina dessolidarizante de estrutura nodular de polietileno, de 1 m de largura e 3 mm de espessura, com ambas as faces revestidas de geotêxtil não tecido de polipropileno, para dessolidarização sob pavimento cerâmico ou de pedra natural (não incluído neste preço), fixada ao suporte com cimento cola melhorado, C2 E, com tempo de colocação ampliado, espalhado com palustra dentada. Incluindo p/p de preparação da superfície suporte, cortes, vedação de juntas com cola e banda de reforço.
Inclui: Corte e preparação da lâmina de dessolidarização. Espalhamento do cimento cola sobre a superfície suporte. Colocação da lâmina de dessolidarização. Vedação de juntas.
Critério de medição de projecto: Superfície medida segundo documentação gráfica de Projecto.
Critério de medição de obra: Medir-se-á a superfície realmente executada segundo especificações de Projecto.

| Código | Un | Descrição | Rendimento | Preço | Importância |
|---|---|---|---|---|---|
| mt09mcr250a | kg | Cimento cola melhorado, C2 E, com tempo de colocação ampliado, segundo NP EN 12004, para a fixação de geomembranas, composto por cimentos especiais, inertes seleccionados e resinas sintéticas. (material) | 2.000 | 27.57 | 55.14 |
| mt15rev180a | m² | Lâmina dessolidarizante de estrutura nodular de polietileno, de 1 m de largura e 3 mm de espessura, com ambas as faces revestidas de geotêxtil não tecido de polipropileno, fornecida em rolos de 30 m de comprimento. (material) | 1.050 | 1268.11 | 1331.52 |
| mt15rev170a | kg | Adesivo, cor castanho, para a vedação de juntas. (material) | 0.300 | 1414.97 | 424.49 |
| mt15rev140a | m | Banda de reforço, de 180 mm de largura, composta por uma folha dupla de poliolefina termoplástica com acetato de vinil etileno, com ambas as faces revestidas de fibras de poliéster não tecidas, de 0,8 mm de espessura e 600 g/m², fornecida em rolos de 30 m de comprimento. (material) | 1.200 | 361.31 | 433.57 |
| mo029 | h | Oficial de 1ª aplicador de lâminas impermeabilizantes. (mão de obra) | 0.123 | 96.80 | 11.91 |
| mo067 | h | Ajudante de aplicador de lâminas impermeabilizantes. (mão de obra) | 0.123 | 71.36 | 8.78 |
| % | % | Custos directos complementares | 2 % | 2265.41 | 45.31 |
|  |  | Custos directos |  |  | 2310.72 |
