# Cobertura plana acessível

- Propriedade do ficheiro: CYPE INGENIEROS, S.A.
- Formato: FIEBDC-3/2002
- Âmbito geográfico: Moçambique
- Moeda: MZN
- Custos indirectos: 3.00 %
- IVA: 17.00 %

**QAB410** m² Cobertura plana acessível, não ventilada, com pavimento fixo, tipo convencional, pendente de 1% a 5%, para utilização desportiva. FORMAÇÃO DE PENDENTES: com guias de rincões, laroz e juntas com mestras de tijolo cerâmico furado duplo e camada de argila expandida, descarregada a seco e consolidada na superfície com leitada de cimento, proporcionando uma resistência à compressão de 1 MPa e com uma condutibilidade térmica de 0,087 W/(m°C), com espessura média de 10 cm; com camada de regularização de argamassa de cimento, confeccionada em obra, dosificação 1:6 de 4 cm de espessura, acabamento afagado; ISOLAMENTO TÉRMICO: painel rígido de lã mineral soldável, hidrofugada, de 50 mm de espessura; CAMADA SEPARADORA SOB CAMADA DE REFORÇO: geotêxtil não tecido composto por fibras de poliéster entrelaçadas, (150 g/m²); CAMADA DE REFORÇO: argamassa de cimento CEM II/B-L 32,5 N tipo M-10 de 4 cm de espessura; IMPERMEABILIZAÇÃO: tipo monocamada, colada, formada por uma membrana de betume modificado com elastómero SBS, LBM(SBS)-40-FP, totalmente colada com maçarico; CAMADA SEPARADORA SOB PROTECÇÃO: geotêxtil não tecido composto por fibras de poliéster entrelaçadas, (200 g/m²); CAMADA DE PROTECÇÃO: revestimento contínuo sintético, formado pela aplicação sucessiva de uma camada de argamassa epóxi bicomponente, abrasão Taber a seco < 0,2 g e rendimento aproximado de 0,80 kg/m²; duas camadas de argamassa bicomponente à base de resinas acrílico-epóxi, abrasão Taber a seco < 0,2 g e rendimento aproximado de 0,4 kg/m² por camada; e uma camada de vedação com tinta bicomponente à base de resinas acrílico-epóxi, abrasão Taber a seco < 0,2 g, viscosidade > 40 poises e rendimento aproximado de 0,2 kg/m²; espalhadas à mão com rodo de borracha em camadas uniformes com uma espessura total aproximada de 1,0 mm, colocado sobre base de betão C25/30 (XC2(P); D25; S2; Cl 0,4) de 10 cm de espessura, armado com malha electrossoldada DQ30 50x50 mm de aço A500 EL.
Cobertura plana acessível, não ventilada, com pavimento fixo, tipo convencional, pendente de 1% a 5%, para utilização desportiva. FORMAÇÃO DE PENDENTES: com guias de rincões, laroz e juntas com mestras de tijolo cerâmico furado duplo e camada de argila expandida, descarregada a seco e consolidada na superfície com leitada de cimento, proporcionando uma resistência à compressão de 1 MPa e com uma condutibilidade térmica de 0,087 W/(m°C), com espessura média de 10 cm; com camada de regularização de argamassa de cimento, confeccionada em obra, dosificação 1:6 de 4 cm de espessura, acabamento afagado; ISOLAMENTO TÉRMICO: painel rígido de lã mineral soldável, hidrofugada, de 50 mm de espessura; CAMADA SEPARADORA SOB CAMADA DE REFORÇO: geotêxtil não tecido composto por fibras de poliéster entrelaçadas, (150 g/m²); CAMADA DE REFORÇO: argamassa de cimento CEM II/B-L 32,5 N tipo M-10 de 4 cm de espessura; IMPERMEABILIZAÇÃO: tipo monocamada, colada, formada por uma membrana de betume modificado com elastómero SBS, LBM(SBS)-40-FP, totalmente colada com maçarico; CAMADA SEPARADORA SOB PROTECÇÃO: geotêxtil não tecido composto por fibras de poliéster entrelaçadas, (200 g/m²); CAMADA DE PROTECÇÃO: revestimento contínuo sintético, formado pela aplicação sucessiva de uma camada de argamassa epóxi bicomponente, abrasão Taber a seco < 0,2 g e rendimento aproximado de 0,80 kg/m²; duas camadas de argamassa bicomponente à base de resinas acrílico-epóxi, abrasão Taber a seco < 0,2 g e rendimento aproximado de 0,4 kg/m² por camada; e uma camada de vedação com tinta bicomponente à base de resinas acrílico-epóxi, abrasão Taber a seco < 0,2 g, viscosidade > 40 poises e rendimento aproximado de 0,2 kg/m²; espalhadas à mão com rodo de borracha em camadas uniformes com uma espessura total aproximada de 1,0 mm, colocado sobre base de betão C25/30 (XC2(P); D25; S2; Cl 0,4) de 10 cm de espessura, armado com malha electrossoldada DQ30 50x50 mm de aço A500 EL.
Inclui: Marcação dos pontos singulares. Marcação das pendentes e traçado de rincões, larozes e juntas. Formação de pendentes com guias de rincões, laroz e juntas com mestras de tijolo. Enchimento de juntas com poliestireno expandido. Descarga a seco da argila expandida até alcançar o nível das mestras, e consolidação com leitada de cimento. Descarga, espalhamento e nivelamento da argamassa de regularização. Revisão da superfície base na qual se realiza a fixação do isolamento de acordo com as exigências da técnica a utilizar. Corte, ajuste e colocação do isolamento. Limpeza e preparação da superfície. Colocação da impermeabilização. Colocação da camada separadora sob protecção. Colocação da malha electrossoldada com separadores homologados. Betonagem e compactação do betão. Aplicação das sucessivas camadas que formam o revestimento desportivo.
Critério de medição de projecto: Superfície medida em projecção horizontal, segundo documentação gráfica de Projecto, desde as faces interiores dos parapeitos ou muretes perimetrais que a limitam.
Critério de medição de obra: Medir-se-á, em projecção horizontal, a superfície realmente executada segundo especificações de Projecto, desde as faces interiores dos parapeitos ou muretes perimetrais que a limitam.
Critérios considerados na determinação do preço da unidade de obra: O preço não inclui a execução e a vedação das juntas nem a execução de remates nos encontros com paramentos e drenagens.

| Código | Un | Descrição | Rendimento | Preço | Importância |
|---|---|---|---|---|---|
| mt04lpt010c | Ud | Tijolo cerâmico furado duplo, para revestir, 30x20x9 cm, para utilização em alvenaria protegida (peça P), densidade 746 kg/m³, segundo NP EN 771-1. (material) | 3.000 | 4.77 | 14.31 |
| mt01arl030aa | m³ | Argila expandida, fornecida em sacos, segundo NP EN 13055-1. (material) | 0.100 | 4617.00 | 461.70 |
| mt09lec020b | m³ | Leitada de cimento 1/3 CEM II/B-L 32,5 N. (material) | 0.010 | 4158.87 | 41.59 |
| mt16pea020b | m² | Painel rígido de poliestireno expandido, segundo NP EN 13163, bordo lateral recto, de 20 mm de espessura, resistência térmica 0,55 m²°C/W, condutibilidade térmica 0,036 W/(m°C), para junta de dilatação. (material) | 0.010 | 121.56 | 1.22 |
| mt08aaa010a | m³ | Água. (material) | 0.008 | 59.36 | 0.47 |
| mt01arg005a | t | Areia de pedreira, para argamassa preparada em obra. (material) | 0.065 | 611.64 | 39.76 |
| mt08cem000n | kg | Cimento cinzento em sacos. (material) | 10.000 | 4.88 | 48.80 |
| mt16lrc010fd | m² | Painel rígido de lã mineral soldável, hidrofugada, segundo EN 13162, revestido com betume asfáltico e filme de polipropileno termofusível, de 50 mm de espessura, resistência térmica >= 1,3 m²°C/W, condutibilidade térmica 0,038 W/(m°C), Euroclasse F de reacção ao fogo segundo NP EN 13501-1. (material) | 1.050 | 1287.75 | 1352.14 |
| mt14gsa020bc | m² | Geotêxtil não tecido composto por fibras de poliéster entrelaçadas, com uma resistência à tracção longitudinal de 1,88 kN/m, uma resistência à tracção transversal de 1,49 kN/m, uma abertura de cone ao ensaio de perfuração dinâmica segundo NP EN ISO 13433 inferior a 40 mm, resistência CBR ao punçoamento 0,3 kN e uma massa superficial de 150 g/m², segundo EN 13252. (material) | 1.050 | 47.08 | 49.43 |
| mt09mor010e | m³ | Argamassa de cimento CEM II/B-L 32,5 N tipo M-10, confeccionada em obra com 320 kg/m³ de cimento e uma proporção em volume 1/4. (material) | 0.040 | 5274.76 | 210.99 |
| mt14lba010g | m² | Membrana de betume modificado com elastómero SBS, LBM(SBS)-40-FP, de 3,5 mm de espessura, massa nominal 4 kg/m², com armadura de feltro de poliéster não tecido de 160 g/m², de superfície não protegida. Segundo EN 13707. (material) | 1.100 | 413.12 | 454.43 |
| mt14gsa020ce | m² | Geotêxtil não tecido composto por fibras de poliéster entrelaçadas, com uma resistência à tracção longitudinal de 1,63 kN/m, uma resistência à tracção transversal de 2,08 kN/m, uma abertura de cone ao ensaio de perfuração dinâmica segundo NP EN ISO 13433 inferior a 27 mm, resistência CBR ao punçoamento 0,4 kN e uma massa superficial de 200 g/m², segundo EN 13252. (material) | 1.050 | 63.35 | 66.52 |
| mt07ame020aoa | m² | Malha electrossoldada DQ30 50x50 mm, com arames longitudinais de 3 mm de diâmetro e arames transversais de 3,0 mm de diâmetro, aço A500 EL. (material) | 1.100 | 183.42 | 201.76 |
| mt10haf020nonha | m³ | Betão C25/30 (XC2(P); D25; S2; Cl 0,4), fabricado em central, segundo NP EN 206-1. (material) | 0.100 | 3945.46 | 394.55 |
| mt47adc010a | kg | Argamassa epóxi bicomponente. (material) | 0.800 | 314.59 | 251.67 |
| mt47adc020a | kg | Argamassa bicomponente à base de resinas acrílico-epóxi. (material) | 0.800 | 1030.86 | 824.69 |
| mt47adc030a | kg | Tinta bicomponente à base de resinas acrílico-epóxi. (material) | 0.200 | 1114.68 | 222.94 |
| mq06hor010 | h | Betoneira. (equipamento) | 0.038 | 52.69 | 2.00 |
| mo020 | h | Oficial de 1ª construção. (mão de obra) | 0.633 | 100.13 | 63.38 |
| mo113 | h | Operário não qualificado construção. (mão de obra) | 1.269 | 71.84 | 91.16 |
| mo029 | h | Oficial de 1ª aplicador de lâminas impermeabilizantes. (mão de obra) | 0.171 | 100.13 | 17.12 |
| mo067 | h | Ajudante de aplicador de lâminas impermeabilizantes. (mão de obra) | 0.171 | 74.68 | 12.77 |
| mo054 | h | Oficial de 1ª montador de isolamentos. (mão de obra) | 0.061 | 102.94 | 6.28 |
| mo101 | h | Ajudante de montador de isolamentos. (mão de obra) | 0.061 | 74.68 | 4.56 |
| % | % | Custos directos complementares | 2 % | 4834.24 | 96.68 |
|  |  | Custos directos |  |  | 4930.92 |
