# Beirado decorativo formado por três fiadas de tijolo maciço

- Propriedade do ficheiro: CYPE INGENIEROS, S.A.
- Formato: FIEBDC-3/2002
- Âmbito geográfico: Moçambique
- Moeda: MZN
- Custos indirectos: 3.00 %
- IVA: 17.00 %

**QRA010** m Beirado decorativo formado por três fiadas de tijolo maciço.
Beirado decorativo no telhado, formado por três fiadas de tijolo maciço, assente com argamassa de cimento, confeccionada em obra, dosificação 1:6, emboço com argamassa de cimento, confeccionada em obra, com aditivo hidrófugo, dosificação 1:3 e remate de telhas.
Inclui: Marcação na laje dos elementos componentes do beirado. Colocação dos tijolos cerâmicos. Emboço.
Critério de medição de projecto: Comprimento da borda da vertente, medida pela sua face exterior, segundo documentação gráfica de Projecto.
Critério de medição de obra: Medir-se-á, pelo seu maior desenvolvimento linear, o comprimento realmente executado segundo especificações de Projecto.

| Código | Un | Descrição | Rendimento | Preço | Importância |
|---|---|---|---|---|---|
| mt05mmq010b | Ud | Tijolo cerâmico face à vista maciço de elaboração mecânica, cor vermelho, 25x12x5 cm, para utilização em alvenaria não protegida (peça U), densidade 1300 kg/m³, segundo NP EN 771-1. (material) | 22.000 | 11.59 | 254.98 |
| mt08aaa010a | m³ | Água. (material) | 0.012 | 59.36 | 0.71 |
| mt01arg005a | t | Areia de pedreira, para argamassa preparada em obra. (material) | 0.031 | 611.64 | 18.96 |
| mt08cem000n | kg | Cimento cinzento em sacos. (material) | 7.000 | 4.88 | 34.16 |
| mt08adt010 | kg | Aditivo hidrófugo para impermeabilização de argamassas ou betões. (material) | 0.090 | 47.48 | 4.27 |
| mq06hor010 | h | Betoneira. (equipamento) | 0.016 | 52.69 | 0.84 |
| mo020 | h | Oficial de 1ª construção. (mão de obra) | 0.864 | 98.39 | 85.01 |
| mo077 | h | Ajudante de construção. (mão de obra) | 1.061 | 73.13 | 77.59 |
| % | % | Custos directos complementares | 2 % | 476.52 | 9.53 |
|  |  | Custos directos |  |  | 486.05 |
