# Rincão de telha cerâmica

- Propriedade do ficheiro: CYPE Ingenieros S.A.
- Formato: FIEBDC-3/2016
- Programa: Gerador de preços para construção civil. CYPE Ingenieros, S.A.
- Data: 10/08/2022
- Âmbito geográfico: Moçambique
- Moeda: MZN
- Custos indirectos: 3 %
- IVA: 17 %

## Q Coberturas

### QR Remates

#### QRL Larozes, rincões e cumeeiras

**QRL030** m Rincão de telha cerâmica.
Formação de rincão com telhas canudo cerâmicas, acabamento com engobe cor vermelho, 40,8x15x11,6 cm, assentes com argamassa de cimento, confeccionada em obra, dosificação 1:6. Incluindo sobreposições.
Inclui: Colocação das telhas com argamassa.
Critério de medição de projecto: Comprimento medido em verdadeira magnitude, segundo documentação gráfica de Projecto.
Critério de medição de obra: Medir-se-á, em verdadeira magnitude, o comprimento realmente executado segundo especificações de Projecto.

| Código | Un | Descrição | Rendimento | Preço | Importância |
|---|---|---|---|---|---|
| mt13tac050a | Ud | Telha canudo cerâmica, acabamento com engobe cor vermelho, 40,8x15x11,6 cm, segundo EN 1304. (material) | 3.1 | 57.02 | 176.762 |
| mt08aaa010a | m³ | Água. (material) | 0.006 | 63.96 | 0.384 |
| mt01arg005a | t | Areia de pedreira, para argamassa preparada em obra. (material) | 0.049 | 668.51 | 32.757 |
| mt08cem000n | kg | Cimento cinzento em sacos. (material) | 7.5 | 5.26 | 39.450 |
| mq06hor010 | h | Betoneira. (equipamento) | 0.024 | 63.68 | 1.528 |
| mo020 | h | Oficial de 1ª construção. (mão de obra) | 0.353 | 113.62 | 40.108 |
| mo112 | h | Operário especializado construção. (mão de obra) | 0.463 | 83.08 | 38.466 |
| % | % | Custos directos complementares | 2 % | 329.455 | 6.589 |
|  |  | Custos directos |  |  | 336.044 |

Resíduos:
- colocação: mt13tac050a Telha canudo cerâmica, acabamento com engobe cor vermelho, 40,8x15x11,6 cm, segundo EN 1304; factor de resíduo 0.105
- colocação: mt01arg005a Areia de pedreira, para argamassa preparada em obra; factor de resíduo 0.00501329
- colocação: mt08cem000n Cimento cinzento em sacos; factor de resíduo 0.021

## Recursos

**mt13tac050a** Ud Telha canudo cerâmica, acabamento com engobe cor vermelho, 40,8x15x11,6 cm, segundo EN 1304
Dados técnicos: Custo energético 5.610 MJ; Emissão de CO2 0.274 kg; Código LER 17 01 03; Massa do elemento 1.35 kg; Volume 0.00108 m3
Resíduos:
- embalagem: re170201 Madeira. (componente de resíduo); rendimento 0.003 kg; Código LER 17 02 01; Massa do elemento 1 kg; Volume 0.000909 m3
- embalagem: re170203 Plástico. (componente de resíduo); rendimento 0.002 kg; Código LER 17 02 03; Massa do elemento 1 kg; Volume 0.001667 m3

**mt08aaa010a** m³ Água
Dados técnicos: Custo energético 60.000 MJ; Emissão de CO2 30.000 kg

**mt01arg005a** t Areia de pedreira, para argamassa preparada em obra
Dados técnicos: Custo energético 150.000 MJ; Emissão de CO2 8.000 kg; Código LER 01 04 08; Massa do elemento 1000 kg; Volume 0.666667 m3

**mt08cem000n** kg Cimento cinzento em sacos
Dados técnicos: Custo energético 7.174 MJ; Emissão de CO2 0.904 kg; Código LER 17 01 01; Massa do elemento 1 kg; Volume 0.000667 m3
Resíduos:
- embalagem: re150101 Embalagens de papel e cartão. (componente de resíduo); rendimento 0.014 kg; Código LER 15 01 01; Massa do elemento 1 kg; Volume 0.001333 m3
- embalagem: re170201 Madeira; rendimento 0.001 kg
- embalagem: re170203 Plástico; rendimento 0.003 kg
