# Cobertura inclinada de placas asfálticas 10 ondas de perfil ondulado e cor preto, fixadas mecanicamente, com uma pendente maior que 10%

- Propriedade do ficheiro: CYPE INGENIEROS, S.A.
- Formato: FIEBDC-3/2002
- Âmbito geográfico: Moçambique
- Moeda: MZN
- Custos indirectos: 3.00 %
- IVA: 17.00 %

**QTF030** m² Cobertura inclinada de placas asfálticas 10 ondas de perfil ondulado e cor preto, fixadas mecanicamente, com uma pendente maior que 10%.
Fornecimento e montagem do revestimento de vertentes de coberturas inclinadas, com uma pendente maior que 10%, com placas asfálticas 10 ondas de perfil ondulado e cor preto, à base de fibras minerais e vegetais saturadas com uma emulsão betuminosa a altas temperaturas, fixadas mecanicamente a qualquer tipo de madre estrutural (não incluída neste preço). Incluindo p/p de sobreposições, elementos de fixação, acessórios, juntas, remates perimetrais e outras peças de remate para o tratamento de pontos singulares.
Inclui: Marcação das placas por vertente. Corte, preparação e colocação das placas. Execução de juntas e perímetro. Fixação mecânica das placas. Tratamento do pontos singulares com peças de remate.
Critério de medição de projecto: Superfície medida em verdadeira magnitude, segundo documentação gráfica de Projecto.
Critério de medição de obra: Medir-se-á, em verdadeira magnitude, a superfície realmente executada segundo especificações de Projecto.

| Código | Un | Descrição | Rendimento | Preço | Importância |
|---|---|---|---|---|---|
| mt13lpo010g | m² | Placa asfáltica 10 ondas de perfil ondulado e cor preto, à base de fibras minerais e vegetais saturadas com uma emulsão betuminosa a altas temperaturas, segundo NP EN 534. (material) | 1.200 | 774.86 | 929.83 |
| mt13lpo040a | m | Peça de cumeeira, cor preto, para coberturas de placas. (material) | 0.100 | 572.07 | 57.21 |
| mt13lpo020a | m | Peça de remate perimetral para coberturas de placas. (material) | 0.100 | 469.79 | 46.98 |
| mt13lpo070a | Ud | Arejador de 86x47 cm, para coberturas de placas. (material) | 0.020 | 7398.81 | 147.98 |
| mt13blw120 | Ud | Parafuso autoperfurante para fixação de placas. (material) | 2.000 | 41.09 | 82.18 |
| mo051 | h | Oficial de 1ª montador de painéis metálicos. (mão de obra) | 0.111 | 100.05 | 11.11 |
| mo098 | h | Ajudante de montador de painéis metálicos. (mão de obra) | 0.111 | 71.36 | 7.92 |
| % | % | Custos directos complementares | 2 % | 1283.21 | 25.66 |
|  |  | Custos directos |  |  | 1308.87 |
