# Sistema Onduvilla "ONDULINE" para a reabilitação de cobertura de telhas asfálticas, através da colocação de placas asfálticas Onduvilla (6 ondas) "ONDULINE", de perfil ondulado, cor Rojo Sombreado

- Propriedade do ficheiro: CYPE INGENIEROS, S.A.
- Formato: FIEBDC-3/2002
- Âmbito geográfico: Moçambique
- Moeda: MZN
- Custos indirectos: 3.00 %
- IVA: 17.00 %

**QTX110** m² Sistema Onduvilla "ONDULINE" para a reabilitação de cobertura de telhas asfálticas, através da colocação de placas asfálticas Onduvilla (6 ondas) "ONDULINE", de perfil ondulado, cor Rojo Sombreado.
Sistema Onduvilla "ONDULINE" para a reabilitação de cobertura de telhas asfálticas, através da colocação de placas asfálticas Onduvilla (6 ondas) "ONDULINE", de perfil ondulado, cor Rojo Sombreado, fixadas com 6 pregos de aço com cabeça de plástico. Inclusive p/p de colocação de cumeeira de fibras minerais e vegetais saturadas com uma emulsão betuminosa a altas temperaturas e terminação do perímetro da cobertura com remate lateral de fibras minerais e vegetais saturadas com uma emulsão betuminosa a altas temperaturas.
Inclui: Limpeza da superfície suporte. Fixação das placas asfálticas. Tratamento de pontos singulares.
Critério de medição de projecto: Superfície da vertente medida em verdadeira magnitude, segundo documentação gráfica de Projecto. Incluindo formação de cumeeiras, rincões, beirados, bordos livres, laroz, encontros de vertentes com paramentos verticais superiores e laterais, remates em bordos livres laterais, chaminés, janelas e condutas de ventilação.
Critério de medição de obra: Medir-se-á, em verdadeira magnitude, a superfície realmente executada segundo especificações de Projecto. Incluindo formação de cumeeiras, rincões, beirados, bordos livres, laroz, encontros de vertentes com paramentos verticais superiores e laterais, remates em bordos livres laterais, chaminés, janelas e condutas de ventilação.

| Código | Un | Descrição | Rendimento | Preço | Importância |
|---|---|---|---|---|---|
| mt13pao010a | m² | Placa asfáltica Onduvilla (6 ondas) "ONDULINE", de perfil ondulado, cor Rojo Sombreado, à base de fibras minerais e vegetais saturadas com uma emulsão betuminosa a altas temperaturas, segundo NP EN 534. (material) | 1.150 | 1056.27 | 1214.71 |
| mt13pao020a | Ud | Prego de aço com cabeça de plástico, Onduvilla "ONDULINE", cor Rojo Sombreado. (material) | 6.000 | 4.66 | 27.96 |
| mt13pao030a | m | Peça de cumeeira, à base de fibras minerais e vegetais saturadas com uma emulsão betuminosa a altas temperaturas, Onduvilla "ONDULINE", cor Rojo Sombreado. (material) | 0.200 | 767.79 | 153.56 |
| mt13pao040a | m | Remate lateral, à base de fibras minerais e vegetais saturadas com uma emulsão betuminosa a altas temperaturas, Onduvilla "ONDULINE", cor Rojo Sombreado. (material) | 0.050 | 511.24 | 25.56 |
| mo020 | h | Oficial de 1ª construção. (mão de obra) | 0.123 | 96.80 | 11.91 |
| mo113 | h | Operário não qualificado construção. (mão de obra) | 0.123 | 68.40 | 8.41 |
| % | % | Custos directos complementares | 2 % | 1442.11 | 28.84 |
|  |  | Custos directos |  |  | 1470.95 |
