# Tabuleiro para cobertura inclinada formado por placas pré-fabricadas de betão armado

- Propriedade do ficheiro: CYPE INGENIEROS, S.A.
- Formato: FIEBDC-3/2002
- Âmbito geográfico: Moçambique
- Moeda: MZN
- Custos indirectos: 3.00 %
- IVA: 17.00 %

**QTY053** m² Tabuleiro para cobertura inclinada formado por placas pré-fabricadas de betão armado, de 1500x500x50 mm, assentes com argamassa de cimento, confeccionada em obra, dosificação 1:6 e colocadas sobre uma fita de papel disposta sobre as mestras dos muretes (não incluídos neste preço).
Formação de tabuleiro cerâmico em cobertura inclinada, através da disposição de placas pré-fabricadas de betão armado, de 1500x500x50 mm, assentes com argamassa de cimento, confeccionada em obra, dosificação 1:6 e colocadas sobre uma fita de papel disposta sobre as mestras dos muretes (não incluídas neste preço). Incluindo p/p de implantação e corte das peças, nivelação e aprume, formação de juntas, tratamento de encontros com paramentos verticais e preenchimentos.
Inclui: Marcação. Corte das peças. Colocação das placas de betão que formam o tabuleiro.
Critério de medição de projecto: Superfície da vertente medida em verdadeira magnitude, segundo documentação gráfica de Projecto.
Critério de medição de obra: Medir-se-á, em verdadeira magnitude, a superfície realmente executada segundo especificações de Projecto.

| Código | Un | Descrição | Rendimento | Preço | Importância |
|---|---|---|---|---|---|
| mt07pha110a | m² | Placa pré-fabricada de betão armado, de 1500x500x50 mm, para painel de cobertura inclinada. (material) | 1.020 | 236.87 | 241.61 |
| mt08aaa010a | m³ | Água. (material) | 0.006 | 59.08 | 0.35 |
| mt01arg005a | t | Areia de pedreira, para argamassa preparada em obra. (material) | 0.016 | 608.49 | 9.74 |
| mt08cem000n | kg | Cimento cinzento em sacos. (material) | 2.500 | 4.86 | 12.15 |
| mq06hor010 | h | Betoneira. (equipamento) | 0.008 | 52.84 | 0.42 |
| mo020 | h | Oficial de 1ª construção. (mão de obra) | 0.465 | 96.80 | 45.01 |
| mo077 | h | Ajudante de construção. (mão de obra) | 0.563 | 71.36 | 40.18 |
| % | % | Custos directos complementares | 2 % | 349.46 | 6.99 |
|  |  | Custos directos |  |  | 356.45 |
