# Revestimento exterior com peças de grande formato de grés porcelânico STON-KER "BUTECH". Colocação em camada fina, com fixações mecânicas. Sistema FP "BUTECH"

- Propriedade do ficheiro: CYPE Ingenieros S.A.
- Formato: FIEBDC-3/2016
- Programa: Gerador de preços para construção civil. CYPE Ingenieros, S.A.
- Data: 31/01/2023
- Âmbito geográfico: Moçambique
- Moeda: MZN
- Custos indirectos: 3 %
- IVA: 17 %

## R Revestimentos

### RA De peças rígidas em paramentos verticais

#### RAD Sistemas de grés porcelânico

**RAD080** m² Revestimento exterior com peças de grande formato de grés porcelânico STON-KER "BUTECH". Colocação em camada fina, com fixações mecânicas. Sistema FP "BUTECH".
Revestimento exterior com peças de grande formato de grés porcelânico, série Alpina, STON-KER "BUTECH", "PORCELANOSA GRUPO", cor Bege, de 440x660x10 mm, capacidade de absorção de água E<0,5%, grupo BIa, segundo NP EN 14411. Sistema FP "BUTECH". SUPORTE: paramento de betão, vertical. COLOCAÇÃO: em camada fina através de colagem dupla com cimento cola melhorado, C2 E S2, altamente deformável e com tempo de colocação ampliado, Super-flex S2 Blanco "BUTECH" e grampos de ancoragem Anclaje 1200 e Anclaje 1000 "BUTECH", de aço inoxidável AISI 304, para sistema de fixação à vista. ENCHIMENTO DE JUNTAS: com argamassa de juntas cimentosa de presa e endurecimento rápido Colorstuk rapid "BUTECH", tipo CG2, segundo EN 13888, em juntas de 12 mm de espessura. Inclusive cruzetas de PVC, material de enchimento e massa de poliuretano monocomponente P-404 "BUTECH" para a formação de juntas de movimento.
Critérios considerados na determinação do preço da unidade de obra: O preço não inclui as peças especiais nem a resolução de pontos singulares.
Inclui: Preparação da superfície suporte. Marcação dos níveis, da disposição de peças e das juntas. Corte das peças. Preparação e aplicação do material de colocação. Formação de juntas de movimento. Colocação das peças. Fixação definitiva do revestimento com ancoragens mecânicas. Enchimento das juntas. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt09mcb010p | kg | Cimento cola melhorado, C2 E S2, altamente deformável e com tempo de colocação ampliado, segundo NP EN 12004, Super-flex S2 Blanco "BUTECH", para a colocação em camada fina do para todo o tipo de pavimentos cerâmicos e de pedra natural em interiores, exteriores e piscinas, à base de cimentos especiais, inertes seleccionados e resinas sintéticas. (material) | 6 | 281.42 | 1688.520 |
| mt12pcb025maa1a | m² | Peças de grande formato de grés porcelânico, série Alpina, STON-KER "BUTECH", "PORCELANOSA GRUPO", cor Bege, de 440x660x10 mm, capacidade de absorção de água E<0,5%, grupo BIa, segundo NP EN 14411. (material) | 1.05 | 9327.98 | 9794.379 |
| mt18acc100a | Ud | Kit de cruzetas de PVC para garantir uma espessura das juntas entre peças de entre 1 e 20 mm, em revestimentos e pavimentos cerâmicos. (material) | 0.103 | 223.95 | 23.067 |
| mt12pcb120e | Ud | Kit de grampos de ancoragem Anclaje 1200 e Anclaje 1000 "BUTECH", de aço inoxidável AISI 304, buchas de nylon e parafusos de aço inoxidável A2, para sistema de fixação à vista de revestimentos exteriores cerâmicos, com juntas de 12 mm de espessura. (material) | 7 | 129.7 | 907.900 |
| mt09mcb020l | kg | Argamassa de juntas cimentosa de presa e endurecimento rápido Colorstuk rapid "BUTECH", tipo CG2, segundo EN 13888, cor Manhattan, para juntas de 2 a 15 mm, à base de aglomerantes hidráulicos específicos, inertes seleccionados e aditivos especiais, para todo tipo de peças cerâmicas e pedras naturais. (material) | 0.7 | 202.96 | 142.072 |
| mt15sjb010g | Ud | Cartucho de 310 ml de massa de poliuretano monocomponente P-404 "BUTECH", cor branco, para a selagem de juntas de movimento. (material) | 0.206 | 1276.47 | 262.953 |
| mo024 | h | Oficial de 1ª ladrilhador (azulejador). (mão de obra) | 1.08 | 122.06 | 131.825 |
| mo062 | h | Ajudante de ladrilhador (azulejador). (mão de obra) | 1.08 | 91.26 | 98.561 |
| % | % | Custos directos complementares | 2 % | 13049.277 | 260.986 |
|  |  | Custos directos |  |  | 13310.263 |

Resíduos:
- colocação: mt09mcb010p; factor de resíduo 0.035
- colocação: mt12pcb025maa1a; factor de resíduo 0.035
- colocação: mt09mcb020l; factor de resíduo 0.021
- colocação: mt15sjb010g; factor de resíduo 0.03

## Recursos

**mt09mcb010p** kg Cimento cola melhorado
Dados técnicos: Custo energético 4.091 MJ; Emissão de CO2 0.394 kg; Código LER 17 09 04; Massa do elemento 1 kg; Volume 0.000667 m3
Resíduos:
- embalagem: re170203 Plástico. (componente de resíduo); rendimento 0.003 kg; Código LER 17 02 03; Massa do elemento 1 kg; Volume 0.001667 m3

**mt12pcb025maa1a** m² Peças de grande formato de grés porcelânico
Dados técnicos: Custo energético 293.734 MJ; Emissão de CO2 14.369 kg; Código LER 17 01 03; Massa do elemento 25 kg; Volume 0.02 m3
Resíduos:
- embalagem: re150101 Embalagens de papel e cartão. (componente de resíduo); rendimento 0.214 kg; Código LER 15 01 01; Massa do elemento 1 kg; Volume 0.001333 m3
- embalagem: re170201 Madeira. (componente de resíduo); rendimento 0.034 kg; Código LER 17 02 01; Massa do elemento 1 kg; Volume 0.000909 m3

**mt09mcb020l** kg Argamassa de juntas cimentosa de presa e endurecimento rápido Colorstuk rapid "BUTECH"
Dados técnicos: Custo energético 8.234 MJ; Emissão de CO2 0.514 kg; Código LER 17 01 01; Massa do elemento 1 kg; Volume 0.000667 m3
Resíduos:
- embalagem: re150101 Embalagens de papel e cartão; rendimento 0.014 kg
- embalagem: re170201 Madeira; rendimento 0.001 kg
- embalagem: re170203 Plástico; rendimento 0.003 kg

**mt15sjb010g** Ud Cartucho de 310 ml de massa de poliuretano monocomponente P-404 "BUTECH"
Dados técnicos: Custo energético 73.011 MJ; Emissão de CO2 3.566 kg; Código LER 17 09 04; Massa do elemento 0.372 kg; Volume 0.000248 m3
Resíduos:
- embalagem: re170203 Plástico; rendimento 0.2 kg
