# FIEBDC-3

- Propriedade do ficheiro: CYPE INGENIEROS, S.A.
- Formato: FIEBDC-3/2002
- Âmbito geográfico: Moçambique
- Custos indirectos: 3.00 %
- IVA: 17.00 %

| Código | Un | Descrição | Preço |
|---|---|---|---|
| mo031 | h | Oficial de 1ª aplicador de argamassa autonivelante. (mão de obra) | 2.07 |
| mo069 | h | Ajudante de aplicador de argamassa autonivelante. (mão de obra) | 1.52 |

**RCP012** m² Revestimento de paramentos até 3 m de altura, com peças irregulares de ardósia, de entre 2 e 3 cm de espessura, assentes com argamassa de cimento M-5.
Fornecimento e colocação de revestimento em paramento vertical, até 3 m de altura, com peças irregulares de ardósia, de entre 2 e 3 cm de espessura, acabamento natural, assentes com argamassa de cimento M-5 e enchimento das juntas com o mesmo material. Incluindo p/p de preparação prévia das pedras e do paramento suporte e limpeza final.
Inclui: Preparação da superfície suporte. Preparação das peças. Colocação das peças. Enchimento das juntas. Limpeza.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt19cir010b | m² | Peças irregulares de ardósia, de entre 2 e 3 cm de espessura, acabamento natural. (material) | 1.000 | 31.47 | 31.47 |
| mt09mor010c | m³ | Argamassa de cimento CEM II/B-L 32,5 N tipo M-5, confeccionada em obra com 230 kg/m³ de cimento e uma proporção em volume 1/6. (material) | 0.030 | 105.81 | 3.17 |
| mo022 | h | Oficial de 1ª colocador de pedra natural. (mão de obra) | 1.545 | 2.07 | 3.20 |
| mo060 | h | Ajudante de colocador de pedra natural. (mão de obra) | 1.545 | 1.52 | 2.35 |
| % | % | Custos directos complementares | 2 % | 40.19 | 0.80 |
|  |  | Custos directos |  |  | 40.99 |
