# Revestimento de paramentos até 3 m de altura, com peças irregulares de ardósia, de entre 3 e 4 cm de espessura, assentes com argamassa de cimento branco BL-II/A-L 42,5 R M-5

- Propriedade do ficheiro: CYPE INGENIEROS, S.A.
- Formato: FIEBDC-3/2002
- Âmbito geográfico: Moçambique
- Custos indirectos: 3.00 %
- IVA: 17.00 %

**RCP012** m² Revestimento de paramentos até 3 m de altura, com peças irregulares de ardósia, de entre 3 e 4 cm de espessura, assentes com argamassa de cimento branco BL-II/A-L 42,5 R M-5.
Fornecimento e colocação de revestimento em paramento vertical, até 3 m de altura, com peças irregulares de ardósia, de entre 3 e 4 cm de espessura, acabamento natural, assentes com argamassa de cimento branco BL-II/A-L 42,5 R M-5 e enchimento das juntas com o mesmo material. Incluindo p/p de preparação prévia das pedras e do paramento suporte e limpeza final.
Inclui: Preparação da superfície suporte. Preparação das peças. Colocação das peças. Enchimento das juntas. Limpeza.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt19cir010c | m² | Peças irregulares de ardósia, de entre 3 e 4 cm de espessura, acabamento natural. (material) | 1.000 | 46.06 | 46.06 |
| mt09mob010a | m³ | Argamassa de cimento branco BL-II/A-L 42,5 R, tipo M-5, confeccionada em obra com 230 kg/m³ de cimento e uma proporção em volume 1/6. (material) | 0.030 | 81.07 | 2.43 |
| mo022 | h | Oficial de 1ª colocador de pedra natural. (mão de obra) | 1.545 | 2.07 | 3.20 |
| mo060 | h | Ajudante de colocador de pedra natural. (mão de obra) | 1.545 | 1.52 | 2.35 |
| % | % | Custos directos complementares | 2 % | 54.04 | 1.08 |
|  |  | Custos directos |  |  | 55.12 |
