# Revestimento mural com painel de madeira

- Propriedade do ficheiro: CYPE Ingenieros S.A.
- Formato: FIEBDC-3/2016
- Programa: Gerador de preços para construção civil. CYPE Ingenieros, S.A.
- Data: 20/04/2024
- Âmbito geográfico: Moçambique
- Moeda: MZN
- Custos indirectos: 3 %
- IVA: 17 %

## R Revestimentos

### RD Decorativos

#### RDM De madeira

**RDM010** m² Revestimento mural com painel de madeira.
Revestimento mural com painel de fibras de madeira e resinas sintéticas de densidade média (MDF), hidrófugo, sem recobrimento, de 19 mm de espessura. Colocação em obra: com cola.
Inclui: Limpeza e preparação da superfície suporte. Marcação. Corte e preparação do revestimento. Aplicação da cola. Colocação e fixação do revestimento. Resolução de encontros e pontos singulares.
Critério de medição de projecto: Superfície medida segundo documentação gráfica de Projecto, descontando as aberturas de superfície maior de 2 m².
Critério de medição de obra: Medir-se-á a superfície realmente executada segundo especificações de Projecto, descontando as aberturas de superfície maior de 2 m².

| Código | Un | Descrição | Rendimento | Preço | Importância |
|---|---|---|---|---|---|
| mt29tma140 | kg | Adesivo de borracha sintética, de aplicação em duas faces, para revestimentos decorativos de madeira. (material) | 0.1 | 389.57 | 38.957 |
| mt29tma030a | m² | Painel de fibras de madeira e resinas sintéticas de densidade média (MDF), hidrófugo, sem recobrimento, de 19 mm de espessura, para revestimento de paramentos verticais interiores. (material) | 1.05 | 640.42 | 672.441 |
| mo017 | h | Oficial de 1ª carpinteiro. (mão de obra) | 0.396 | 134.78 | 53.373 |
| mo058 | h | Ajudante de carpinteiro. (mão de obra) | 0.396 | 99.93 | 39.572 |
| % | % | Custos directos complementares | 2 % | 804.343 | 16.087 |
|  |  | Custos directos |  |  | 820.430 |

Resíduos:
- colocação: mt29tma030a; factor de resíduo 0.012133

## Recursos

**mt29tma140** kg Adesivo de borracha sintética, de aplicação em duas faces, para revestimentos decorativos de madeira
Dados técnicos: Custo energético 89.324 MJ; Emissão de CO2 3.894 kg
Resíduos:
- embalagem: re170203 Plástico. (componente de resíduo); rendimento 0.005 kg; Código LER 17 02 03; Massa do elemento 1 kg; Volume 0.001667 m3

**mt29tma030a** m² Painel de fibras de madeira e resinas sintéticas de densidade média (MDF)
Dados técnicos: Custo energético 377.784 MJ; Emissão de CO2 4.906 kg; Código LER 17 02 01; Massa do elemento 11.4 kg; Volume 0.010364 m3
Resíduos:
- embalagem: re170203 Plástico; rendimento 0.025 kg
