# Revestimento de escada com elementos cerâmicos

- Propriedade do ficheiro: CYPE Ingenieros S.A.
- Formato: FIEBDC-3/2016
- Programa: Gerador de preços para construção civil. CYPE Ingenieros, S.A.
- Data: 20/04/2024
- Âmbito geográfico: Moçambique
- Moeda: MZN
- Custos indirectos: 3 %
- IVA: 17 %

## R Revestimentos

### RE Escadas

#### REG Cerâmicos

**REG010** Ud Revestimento de escada com elementos cerâmicos.
Revestimento de escada recta de dois tramos com descanso com 17 degraus de 100 cm de largura, formado por peças de grés esmaltado, e rodapé de escada, de 420x180 mm, colocado num lateral, tudo assente com argamassa de cimento M-5, sobre degraus previamente executados (não incluído neste preço); e enchimento de juntas com argamassa de juntas cimentosa melhorada, com absorção de água reduzida e resistência elevada à abrasão tipo CG 2 W A, cor branco, para juntas de 2 a 15 mm. Inclusive revestimento de patamares e.
Inclui: Marcação do traçado de espelhos, cobertores e rodapés de escada. Corte das peças e formação de encaixes em esquinas e cantos. Humidificação dos degraus. Colocação com argamassa do revestimento do espelho e do cobertor do primeiro degrau. Colocação de cordéis. Colocação de espelhos e cobertores. Colocação do rodapé de escada. Enchimento de juntas. Limpeza do tramo.
Critério de medição de projecto: Número de unidades previstas, segundo documentação gráfica de Projecto.
Critério de medição de obra: Medir-se-á o número de unidades realmente executadas segundo especificações de Projecto.

| Código | Un | Descrição | Rendimento | Preço | Importância |
|---|---|---|---|---|---|
| mt18pce010800 | m | Cobertor para degrau de grés esmaltado, 8,00MT/m. (material) | 17 | 545.76 | 9277.920 |
| mt18pce011800 | m | Espelho para degrau de grés esmaltado, 8,00MT/m. (material) | 17 | 545.76 | 9277.920 |
| mt18zce010a500 | m | Rodapé de escada cerâmico de grés esmaltado, 420x180 mm, 5,00MT/m. (material) | 7.14 | 341.1 | 2435.454 |
| mt18bde010800 | m² | Ladrilho cerâmico de grés esmaltado, 8,00MT/m², segundo NP EN 14411. (material) | 1.05 | 545.76 | 573.048 |
| mt18rce010a300 | m | Rodapé cerâmico de grés esmaltado, de 7 cm de largura, 3,00MT/m. (material) | 2 | 204.66 | 409.320 |
| mt09mor010c | m³ | Argamassa de cimento CEM II/B-L 32,5 N tipo M-5, confeccionada em obra com 230 kg/m³ de cimento e uma proporção em volume 1/6. (material) | 0.22 | 5252.2 | 1155.484 |
| mt01ara010a | m³ | Areia com granulometria de 0 a 5 mm de diâmetro, limpa. (material) | 0.02 | 567.22 | 11.344 |
| mt09mcp020fE | kg | Argamassa de juntas cimentosa melhorada, com absorção de água reduzida e resistência elevada à abrasão, tipo CG2 W A, segundo EN 13888, cor branca, para juntas de 2 a 15 mm, à base de cimento de alta resistência, quartzo, aditivos especiais, pigmentos e resinas sintéticas, para enchimento de juntas de todo tipo de peças cerâmicas. (material) | 13.83 | 35.35 | 488.891 |
| mo023 | h | Oficial de 1ª ladrilhador. (mão de obra) | 11.715 | 132.85 | 1556.338 |
| mo061 | h | Ajudante de ladrilhador. (mão de obra) | 11.715 | 99.31 | 1163.417 |
| mo113 | h | Operário não qualificado construção. (mão de obra) | 11.715 | 95.68 | 1120.891 |
| % | % | Custos directos complementares | 2 % | 27470.027 | 549.401 |
|  |  | Custos directos |  |  | 28019.428 |

Resíduos:
- colocação: mt18pce010800 Cobertor para degrau de grés esmaltado, 8,00MT/m; factor de resíduo 0.0385
- colocação: mt18pce011800 Espelho para degrau de grés esmaltado, 8,00MT/m; factor de resíduo 0.0385
- colocação: mt18zce010a500 Rodapé de escada cerâmico de grés esmaltado, 420x180 mm, 5,00MT/m; factor de resíduo 0.0385
- colocação: mt18bde010800 Ladrilho cerâmico de grés esmaltado, 8,00MT/m², segundo NP EN 14411; factor de resíduo 0.0374205
- colocação: mt18rce010a300 Rodapé cerâmico de grés esmaltado, de 7 cm de largura, 3,00MT/m; factor de resíduo 0.0385
- colocação: mt09mor010c; factor de resíduo 0.0036
- colocação: mt01ara010a Areia com granulometria de 0 a 5 mm de diâmetro, limpa; factor de resíduo 0.003
- colocação: mt09mcp020fE; factor de resíduo 0.07

## Recursos

**mt18pce010800** m Cobertor para degrau de grés esmaltado, 8,00MT/m
Dados técnicos: Custo energético 65.298 MJ; Emissão de CO2 3.213 kg; Código LER 17 01 03; Massa do elemento 5.6 kg; Volume 0.00448 m3
Resíduos:
- embalagem: re150101 Embalagens de papel e cartão. (componente de resíduo); rendimento 0.034 kg; Código LER 15 01 01; Massa do elemento 1 kg; Volume 0.001333 m3
- embalagem: re170201 Madeira. (componente de resíduo); rendimento 0.004 kg; Código LER 17 02 01; Massa do elemento 1 kg; Volume 0.000909 m3

**mt18pce011800** m Espelho para degrau de grés esmaltado, 8,00MT/m
Dados técnicos: Custo energético 36.976 MJ; Emissão de CO2 1.817 kg; Código LER 17 01 03; Massa do elemento 3.15 kg; Volume 0.00252 m3
Resíduos:
- embalagem: re150101 Embalagens de papel e cartão; rendimento 0.034 kg
- embalagem: re170201 Madeira; rendimento 0.004 kg

**mt18zce010a500** m Rodapé de escada cerâmico de grés esmaltado, 420x180 mm, 5,00MT/m
Dados técnicos: Custo energético 31.774 MJ; Emissão de CO2 1.560 kg; Código LER 17 01 03; Massa do elemento 2.7 kg; Volume 0.00216 m3
Resíduos:
- embalagem: re150101 Embalagens de papel e cartão; rendimento 0.034 kg
- embalagem: re170201 Madeira; rendimento 0.004 kg

**mt18bde010800** m² Ladrilho cerâmico de grés esmaltado, 8,00MT/m², segundo NP EN 14411
Dados técnicos: Custo energético 234.353 MJ; Emissão de CO2 11.512 kg; Código LER 17 01 03; Massa do elemento 20 kg; Volume 0.016 m3
Resíduos:
- embalagem: re150101 Embalagens de papel e cartão; rendimento 0.18 kg
- embalagem: re170201 Madeira; rendimento 0.022 kg

**mt18rce010a300** m Rodapé cerâmico de grés esmaltado, de 7 cm de largura, 3,00MT/m
Dados técnicos: Custo energético 12.700 MJ; Emissão de CO2 0.620 kg; Código LER 17 01 03; Massa do elemento 1.05 kg; Volume 0.00084 m3
Resíduos:
- embalagem: re150101 Embalagens de papel e cartão; rendimento 0.034 kg
- embalagem: re170201 Madeira; rendimento 0.004 kg

**mt09mor010c** m³ Argamassa de cimento CEM II/B-L 32,5 N tipo M-5
Dados técnicos: Custo energético 3724.000 MJ; Emissão de CO2 323.000 kg; Código LER 17 01 01; Massa do elemento 1900 kg; Volume 1.266667 m3

**mt01ara010a** m³ Areia com granulometria de 0 a 5 mm de diâmetro, limpa
Dados técnicos: Custo energético 146.250 MJ; Emissão de CO2 7.800 kg; Código LER 01 04 09; Massa do elemento 1950 kg; Volume 1.21875 m3

**mt09mcp020fE** kg Argamassa de juntas cimentosa melhorada
Dados técnicos: Custo energético 7.725 MJ; Emissão de CO2 0.576 kg; Código LER 17 09 04; Massa do elemento 1 kg; Volume 0.000667 m3
Resíduos:
- embalagem: re150101 Embalagens de papel e cartão; rendimento 0.02 kg
- embalagem: re170201 Madeira; rendimento 0.005 kg
- embalagem: re170203 Plástico. (componente de resíduo); rendimento 0.008 kg; Código LER 17 02 03; Massa do elemento 1 kg; Volume 0.001667 m3
