# Revestimento de escada recta de dois tramos com descanso com 17 degraus de 100 cm de largura

- Propriedade do ficheiro: CYPE INGENIEROS, S.A.
- Formato: FIEBDC-3/2002
- Âmbito geográfico: Moçambique
- Moeda: MZN
- Custos indirectos: 3.00 %
- IVA: 17.00 %

**REG020** Ud Revestimento de escada recta de dois tramos com descanso com 17 degraus de 100 cm de largura, através de colocação de peças de grés porcelânico de grande formato reforçado com fibra de vidro, Lámina Porcelánica Reforzada Techlam® "LEVANTINA", de 3000x1000 mm e 3 mm de espessura, série Basic, modelo Antracita, acabamento anti-deslizante, assentes com cimento cola melhorado, C2 sem nenhuma característica adicional, cor cinzento, e enchimento de juntas com argamassa de juntas cimentosa com resistência elevada à abrasão e absorção de água reduzida, CG2, para junta mínima (entre 1,5 e 3 mm), com a mesma tonalidade das peças.
Fornecimento e colocação de revestimento de escada recta de dois tramos com descanso com 17 degraus de 100 cm de largura, com peças de grés porcelânico de grande formato reforçado com fibra de vidro, Lámina Porcelánica Reforzada Techlam® "LEVANTINA", de 3000x1000 mm e 3 mm de espessura, série Basic, modelo Antracita, acabamento anti-deslizante, assentes com cimento cola melhorado, C2 sem nenhuma característica adicional, cor cinzento, e enchimento de juntas com argamassa de juntas cimentosa com resistência elevada à abrasão e absorção de água reduzida, CG2, para junta mínima (entre 1,5 e 3 mm), com a mesma tonalidade das peças. Incluindo limpeza, verificação da superfície suporte, marcações, cortes, cruzetas de PVC, revestimento de patamares e remate de degraus com perfil metálico.
Inclui: Marcação e traçado de cobertores e espelhos. Corte das peças e formação de encaixes em esquinas e cantos. Humidificação dos degraus. Colocação com argamassa do revestimento do espelho e do cobertor do primeiro degrau. Colocação de cordéis. Colocação de cruzetas. Colocação, em sentido ascendente, de espelhos e cobertores. Verificação da sua planeza e correcta posição. Colocação do remate do degrau. Enchimento de juntas. Limpeza do tramo.
Critério de medição de projecto: Número de unidades previstas, segundo documentação gráfica de Projecto.
Critério de medição de obra: Medir-se-á o número de unidades realmente executadas segundo especificações de Projecto.

| Código | Un | Descrição | Rendimento | Preço | Importância |
|---|---|---|---|---|---|
| mt09mcr021m | kg | Cimento cola melhorado, C2 segundo NP EN 12004, cor cinzento. (material) | 51.180 | 12.18 | 623.37 |
| mt12pcl020agaa | m² | Ladrilho de grés porcelânico de grande formato reforçado com fibra de vidro, Lámina Porcelánica Reforzada Techlam® "LEVANTINA", de 3000x1000 mm e 3 mm de espessura, série Basic, modelo Antracita, acabamento anti-deslizante. (material) | 8.957 | 2424.59 | 21717.05 |
| mt18acc050b | Ud | Cruzetas de PVC para separação entre 3 e 15 mm. (material) | 28.000 | 1.69 | 47.32 |
| mt09mcr070a | kg | Argamassa de juntas cimentosa com resistência elevada à abrasão e absorção de água reduzida, CG2, para junta aberta entre 3 e 15 mm, segundo EN 13888. (material) | 2.559 | 29.42 | 75.29 |
| mt18rpe050a | m | Perfil de alumínio natural, de 9 mm de altura, com entalhes anti-deslizantes de 20 mm de largura, para remate de degrau com revestimento cerâmico ou de pedra natural. (material) | 17.850 | 337.88 | 6031.16 |
| mo023 | h | Oficial de 1ª ladrilhador. (mão de obra) | 11.856 | 69.28 | 821.38 |
| mo061 | h | Ajudante de ladrilhador. (mão de obra) | 11.790 | 51.01 | 601.41 |
| mo113 | h | Operário não qualificado construção. (mão de obra) | 11.790 | 49.07 | 578.54 |
| % | % | Custos directos complementares | 2 % | 30495.52 | 609.91 |
|  |  | Custos directos |  |  | 31105.43 |
