# Pintura com tinta de silicato sobre paramento exterior

- Propriedade do ficheiro: CYPE Ingenieros S.A.
- Formato: FIEBDC-3/2016
- Programa: Gerador de preços para construção civil. CYPE Ingenieros, S.A.
- Data: 20/04/2024
- Âmbito geográfico: Moçambique
- Moeda: MZN
- Custos indirectos: 3 %
- IVA: 17 %

## R Revestimentos

### RF Pinturas em paramentos exteriores

#### RFS Tintas de silicato

**RFS010** m² Pintura com tinta de silicato sobre paramento exterior.
Aplicação manual de duas demãos de tinta de silicato, cor branca, acabamento mate, textura lisa, a primeira demão diluída com 10% de água e a seguinte não diluída, (rendimento: 0,1 l/m² cada demão); aplicação prévia de uma demão de primário, à base de soluções de silicato de potássio, sobre paramento exterior de argamassa de cimento.
Critérios considerados na determinação do preço da unidade de obra: O preço inclui a protecção dos elementos da envolvente que possam ser afectados durante os trabalhos e a resolução de pontos singulares.
Inclui: Preparação, limpeza e lixagem prévia do suporte. Preparação da mistura. Aplicação de uma demão de primário. Aplicação de duas demãos de acabamento.
Critério de medição de projecto: Superfície medida segundo documentação gráfica de Projecto, com o mesmo critério que o suporte base.
Critério de medição de obra: Medir-se-á a superfície realmente executada segundo especificações de Projecto, com o mesmo critério que o suporte base.

| Código | Un | Descrição | Rendimento | Preço | Importância |
|---|---|---|---|---|---|
| mt27pir120a | l | Primário não orgânico, incolor, à base de silicato de potássio modificado; para aplicar com trincha, rolo ou pistola. (material) | 0.1 | 514.77 | 51.477 |
| mt27pir112c | l | Tinta para exterior, à base de copolímeros acrílicos e silicato de potássio em dispersão aquosa, dióxido de titânio e pigmentos extendedores seleccionados, cor branca, acabamento mate, textura lisa, impermeável à água da chuva, permeável ao vapor de água, anti-caruncho e anti-verdete, auto-limpável, transpirável e resistente aos raios UV; para aplicar com trincha, rolo ou pistola. (material) | 0.2 | 347.92 | 69.584 |
| mt27pfs020b | l | Primário regulador da absorção à base de soluções de silicato de potássio e emulsões acrílicas, para aplicar com trincha, rolo ou pistola. (material) | 0.02 | 1527.38 | 30.548 |
| mo038 | h | Oficial de 1ª pintor. (mão de obra) | 0.201 | 132.85 | 26.703 |
| mo076 | h | Ajudante de pintor. (mão de obra) | 0.201 | 99.31 | 19.961 |
| % | % | Custos directos complementares | 2 % | 198.273 | 3.965 |
|  |  | Custos directos |  |  | 202.238 |

Resíduos:
- colocação: mt27pir120a Primário não orgânico, incolor, à base de silicato de potássio modificado; para aplicar com trincha, rolo ou pistola; factor de resíduo 0.06
- colocação: mt27pir112c; factor de resíduo 0.055
- colocação: mt27pfs020b; factor de resíduo 0.03

## Recursos

**mt27pir120a** l Primário não orgânico, incolor, à base de silicato de potássio modificado; para aplicar com trincha, rolo ou pistola
Dados técnicos: Custo energético 0.413 MJ; Emissão de CO2 0.021 kg; Código LER 17 09 04; Massa do elemento 1.02 kg; Volume 0.00068 m3
Resíduos:
- embalagem: re150104 Embalagens de metal. (componente de resíduo); rendimento 0.042 kg; Código LER 15 01 04; Massa do elemento 1 kg; Volume 0.001667 m3

**mt27pir112c** l Tinta para exterior
Dados técnicos: Custo energético 42.381 MJ; Emissão de CO2 2.094 kg; Código LER 08 01 11; Massa do elemento 1.48 kg; Volume 0.001644 m3
Resíduos:
- embalagem: re170203 Plástico. (componente de resíduo); rendimento 0.023 kg; Código LER 17 02 03; Massa do elemento 1 kg; Volume 0.001667 m3

**mt27pfs020b** l Primário regulador da absorção à base de soluções de silicato de potássio e emulsões acrílicas
Dados técnicos: Custo energético 79.628 MJ; Emissão de CO2 3.033 kg; Código LER 17 09 04; Massa do elemento 1.05 kg; Volume 0.0007 m3
Resíduos:
- embalagem: re150104 Embalagens de metal; rendimento 0.064 kg
