# Marcação de número de lugar de garagem ou arrumos, com tinta de borracha clorada de cor cinzento e acabamento semi-brilhante

- Propriedade do ficheiro: CYPE INGENIEROS, S.A.
- Formato: FIEBDC-3/2002
- Âmbito geográfico: Moçambique
- Custos indirectos: 3.00 %
- IVA: 17.00 %

**ROO040** Ud Marcação de número de lugar de garagem ou arrumos, com tinta de borracha clorada de cor cinzento e acabamento semi-brilhante.
Fornecimento e aplicação, sobre paramentos interiores ou exteriores, de betão ou argamassa de cimento, de tinta de borracha clorada, acabamento semi-brilhante, cor cinzento, para a marcação de número de lugar de garagem ou arrumos; aplicada em duas ou mais camadas até alcançar uma espessura mínima de 2 mm. Inclusive p/p de limpeza prévia do pó existente na sua superfície, marcação e colocação de guias.
Inclui: Limpeza geral da superfície suporte. Marcação. Colocação de guias. Aplicação da tinta.
Critério de medição de projecto: Número de unidades previstas, segundo documentação gráfica de Projecto.
Critério de medição de obra: Medir-se-á o número de unidades realmente executadas segundo especificações de Projecto.

| Código | Un | Descrição | Rendimento | Preço | Importância |
|---|---|---|---|---|---|
| mt27pdj020b | l | Tinta de borracha clorada, acabamento semi-brilhante, à base de resinas de borracha clorada e plastificantes insaponificáveis, cor cinzento, resistente à abrasão e à imersão em água, aplicada com trincha, rolo ou pistola. (material) | 0.050 | 21.55 | 1.08 |
| mo038 | h | Oficial de 1ª pintor. (mão de obra) | 0.087 | 1.52 | 0.13 |
| mo076 | h | Ajudante de pintor. (mão de obra) | 0.087 | 1.12 | 0.10 |
| % | % | Custos directos complementares | 2 % | 1.31 | 0.03 |
|  |  | Custos directos |  |  | 1.34 |
