# Revestimento interior directo de placas de gesso laminado com isolamento incorporado. Sistema "PLACO"

- Propriedade do ficheiro: CYPE Ingenieros S.A.
- Formato: FIEBDC-3/2016
- Programa: Gerador de preços para construção civil. CYPE Ingenieros, S.A.
- Data: 20/04/2024
- Âmbito geográfico: Moçambique
- Moeda: MZN
- Custos indirectos: 3 %
- IVA: 17 %

## R Revestimentos

### RR Paredes (placas e painéis)

#### RRY De placas de gesso laminado

**RRY060** m² Revestimento interior directo de placas de gesso laminado com isolamento incorporado. Sistema "PLACO".
Revestimento interior directo, sistema Placo Prima "PLACO", de 49,5 mm de espessura total, com nível de qualidade do acabamento standard (Q2), formado por uma placa transformada de gesso laminado B / EN 13950 - 1200 / 2500 / 29,5 / com os bordos longitudinais afinados, Placomur E 0.55 10+20 Th38 "PLACO", formada por uma alma de gesso de origem natural embutida e intimamente ligada a duas lâminas de cartão forte, com um painel de poliestireno expandido aderido no seu dorso, assente directamente sobre o paramento com massa de colagem MAP "PLACO". Inclusive massa e fita para o tratamento de juntas.
Critérios considerados na determinação do preço da unidade de obra: O preço inclui a resolução de encontros e pontos singulares.
Inclui: Marcação na laje inferior e na superior da linha de paramento acabado. Colocação sucessiva no paramento dos pontos de massa de colagem correspondentes a cada uma das placas. Corte das placas. Colocação sucessiva e independente de cada uma das placas através de nivelamento. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12plm050a | kg | Massa de colagem MAP "PLACO", segundo EN 14496. (material) | 4.8 | 59.33 | 284.784 |
| mt12plk020aa | m² | Placa transformada de gesso laminado B / EN 13950 - 1200 / 2500 / 29,5 / com os bordos longitudinais afinados, Placomur E 0.55 10+20 Th38 "PLACO", formada por uma alma de gesso de origem natural embutida e intimamente ligada a duas lâminas de cartão forte, com um painel de poliestireno expandido aderido no seu dorso. (material) | 1.05 | 772.5 | 811.125 |
| mt12plj010a | m | Fita microperfurada de papel "PLACO", de 50 mm de largura, segundo EN 13963, para acabamento de juntas de placas de gesso laminado. (material) | 1.4 | 5.13 | 7.182 |
| mt12plm010a | kg | Massa de secagem em pó SN "PLACO"; Euroclasse A2-s1, d0 de reacção ao fogo, segundo NP EN 13501-1, intervalo de temperatura de trabalho de 5 a 30°C, para aplicação manual com fita de juntas, segundo EN 13963; para o tratamento das juntas das placas de gesso laminado. (material) | 0.33 | 107.37 | 35.432 |
| mo053 | h | Oficial de 1ª montador de pré-fabricados interiores. (mão de obra) | 0.377 | 136.52 | 51.468 |
| mo100 | h | Ajudante de montador de pré-fabricados interiores. (mão de obra) | 0.134 | 99.31 | 13.308 |
| % | % | Custos directos complementares | 2 % | 1203.299 | 24.066 |
|  |  | Custos directos |  |  | 1227.365 |

Resíduos:
- colocação: mt12plm050a Massa de colagem MAP "PLACO", segundo EN 14496; factor de resíduo 0.03
- colocação: mt12plk020aa; factor de resíduo 0.018
- colocação: mt12plj010a; factor de resíduo 0.0440299
- colocação: mt12plm010a; factor de resíduo 0.03

## Recursos

**mt12plm050a** kg Massa de colagem MAP "PLACO", segundo EN 14496
Dados técnicos: Custo energético 5.138 MJ; Emissão de CO2 0.246 kg; Código LER 17 08 02; Massa do elemento 1 kg; Volume 0.001 m3
Resíduos:
- embalagem: re170203 Plástico. (componente de resíduo); rendimento 0.02 kg; Código LER 17 02 03; Massa do elemento 1 kg; Volume 0.001667 m3

**mt12plk020aa** m² Placa transformada de gesso laminado B / EN 13950 - 1200 / 2500 / 29,5 / com os bordos longitudinais afinados
Dados técnicos: Custo energético 192.364 MJ; Emissão de CO2 6.631 kg; Código LER 17 08 02; Massa do elemento 7.6 kg; Volume 0.0076 m3
Resíduos:
- embalagem: re170203 Plástico; rendimento 0.004 kg

**mt12plj010a** m Fita microperfurada de papel "PLACO"
Dados técnicos: Custo energético 0.004 MJ; Emissão de CO2 0.006 kg; Código LER 20 01 01; Massa do elemento 0.0067 kg; Volume 0.000009 m3

**mt12plm010a** kg Massa de secagem em pó SN "PLACO"; Euroclasse A2-s1
Dados técnicos: Custo energético 9.578 MJ; Emissão de CO2 0.386 kg; Código LER 17 08 02; Massa do elemento 1 kg; Volume 0.001 m3
Resíduos:
- embalagem: re170203 Plástico; rendimento 0.02 kg
