# Revestimento interior directo realizado com placa de gesso laminado

- Propriedade do ficheiro: CYPE INGENIEROS, S.A.
- Formato: FIEBDC-3/2002
- Âmbito geográfico: Moçambique
- Moeda: MZN
- Custos indirectos: 3.00 %
- IVA: 17.00 %

**RRY080** m² Revestimento interior directo realizado com placa de gesso laminado, de 10 mm de espessura, com um painel de lã de vidro de 40 mm de espessura, Calibel "ISOVER", dimensões 1200x2600 mm, resistência térmica 1,2 m²°C/W, condutibilidade térmica 0,034 W/(m°C).
Revestimento interior directo, com nível de qualidade do acabamento standard (Q2), realizado com placa de gesso laminado de 10 mm de espessura, com um painel de lã de vidro de 40 mm de espessura, Calibel "ISOVER", dimensões 1200x2600 mm, resistência térmica 1,2 m²°C/W, condutibilidade térmica 0,034 W/(m°C), calor específico 800 J/kgK, factor de resistência à difusão do vapor de água 1 e Euroclasse A2-s1, d0 de reacção ao fogo. Inclusive e massa e fita para o tratamento de juntas.
Inclui: Marcação na laje inferior e na superior da linha de paramento acabado. Colocação sucessiva no paramento dos pontos de massa de colagem correspondentes a cada uma das placas. Corte das placas. Colocação sucessiva e independente de cada uma das placas através de nivelamento. Implantação das caixas de mecanismos eléctricos e de passagem de instalações, e perfuração posterior das placas. Tratamento de juntas. Colocação das caixas de mecanismos eléctricos e de passagem de instalações.
Critério de medição de projecto: Superfície medida segundo documentação gráfica de Projecto, sem duplicar esquinas nem encontros, descontando as aberturas de superfície maior de 8 m² e a metade das aberturas para as de superfície entre 5 e 8 m².
Critério de medição de obra: Medir-se-á a superfície realmente executada segundo especificações de Projecto, sem duplicar esquinas nem encontros, descontando as aberturas de superfície maior de 8 m² e a metade das aberturas para as de superfície entre 5 e 8 m².
Critérios considerados na determinação do preço da unidade de obra: O preço inclui a resolução de encontros e pontos singulares e os trabalhos auxiliares de pedreiro para instalações.

| Código | Un | Descrição | Rendimento | Preço | Importância |
|---|---|---|---|---|---|
| mt12lvi010gbQc | m² | Placa de gesso laminado de 10 mm de espessura, com um painel de lã de vidro de 40 mm de espessura, Calibel "ISOVER", dimensões 1200x2600 mm, resistência térmica 1,2 m²°C/W, condutibilidade térmica 0,034 W/(m°C), calor específico 800 J/kgK, factor de resistência à difusão do vapor de água 1 e Euroclasse A2-s1, d0 de reacção ao fogo, segundo EN 13162. (material) | 1.050 | 2081.86 | 2185.95 |
| mt12psg035a | kg | Massa de colagem, segundo EN 14496. (material) | 3.500 | 42.28 | 147.98 |
| mt12psg030a | kg | Massa de juntas, segundo EN 13963. (material) | 0.300 | 90.54 | 27.16 |
| mt12psg040a | m | Fita de juntas. (material) | 1.600 | 2.80 | 4.48 |
| mo053 | h | Oficial de 1ª montador de pré-fabricados interiores. (mão de obra) | 0.379 | 101.30 | 38.39 |
| mo100 | h | Ajudante de montador de pré-fabricados interiores. (mão de obra) | 0.135 | 73.13 | 9.87 |
| % | % | Custos directos complementares | 2 % | 2413.83 | 48.28 |
|  |  | Custos directos |  |  | 2462.11 |
