# Rodapé cerâmico de grés porcelânico de grande formato reforçado com fibra de vidro

- Propriedade do ficheiro: CYPE INGENIEROS, S.A.
- Formato: FIEBDC-3/2002
- Âmbito geográfico: Moçambique
- Moeda: MZN
- Custos indirectos: 3.00 %
- IVA: 17.00 %

**RSG023** m Rodapé cerâmico de grés porcelânico de grande formato reforçado com fibra de vidro, Lámina Porcelánica Reforzada Techlam® "LEVANTINA", de 1000x50 mm e 3 mm de espessura, série Basic, modelo Antracita, acabamento anti-deslizante, assente com cimento cola melhorado, C2 cinzento e enchimento de juntas com argamassa de juntas cimentosa com resistência elevada à abrasão e absorção de água reduzida, CG2, para junta mínima (entre 1,5 e 3 mm), com a mesma tonalidade das peças.
Fornecimento e colocação de rodapé cerâmico de grés porcelânico de grande formato reforçado com fibra de vidro, Lámina Porcelánica Reforzada Techlam® "LEVANTINA", de 1000x50 mm e 3 mm de espessura, série Basic, modelo Antracita, acabamento anti-deslizante, assente com cimento cola melhorado, C2 sem nenhuma característica adicional, cor cinzento e enchimento de juntas com argamassa de juntas cimentosa com resistência elevada à abrasão e absorção de água reduzida, CG2, para junta mínima (entre 1,5 e 3 mm), com a mesma tonalidade das peças.
Inclui: Marcação da disposição das peças. Corte das peças e formação de encaixes em esquinas e cantos. Colocação do rodapé. Enchimento das juntas.
Critério de medição de projecto: Comprimento medido segundo documentação gráfica de Projecto, sem incluir vãos de portas. Não foi incrementada a medição por perdas, uma vez que na composição se considerou 5% a mais.
Critério de medição de obra: Medir-se-á o comprimento realmente executado segundo especificações de Projecto.

| Código | Un | Descrição | Rendimento | Preço | Importância |
|---|---|---|---|---|---|
| mt18rcl010aaa | m | Rodapé de grés porcelânico de grande formato reforçado com fibra de vidro, Lámina Porcelánica Reforzada Techlam® "LEVANTINA", de 1000x50 mm e 3 mm de espessura, série Basic, modelo Antracita, acabamento anti-deslizante. (material) | 1.050 | 120.96 | 127.01 |
| mt09mcr021m | kg | Cimento cola melhorado, C2 segundo NP EN 12004, cor cinzento. (material) | 0.600 | 12.18 | 7.31 |
| mt09mcr070a | kg | Argamassa de juntas cimentosa com resistência elevada à abrasão e absorção de água reduzida, CG2, para junta aberta entre 3 e 15 mm, segundo EN 13888. (material) | 0.020 | 29.42 | 0.59 |
| mo023 | h | Oficial de 1ª ladrilhador. (mão de obra) | 0.200 | 69.28 | 13.86 |
| % | % | Custos directos complementares | 2 % | 148.77 | 2.98 |
|  |  | Custos directos |  |  | 151.75 |
