# Formação de encontro entre o tecto falso contínuo de placas de escaiola e o paramento vertical

- Propriedade do ficheiro: CYPE INGENIEROS, S.A.
- Formato: FIEBDC-3/2002
- Âmbito geográfico: Moçambique
- Moeda: MZN
- Custos indirectos: 3.00 %
- IVA: 17.00 %

**RTA022** m Formação de encontro entre o tecto falso contínuo de placas de escaiola e o paramento vertical, através da fixação ao paramento de moldura pré-fabricada de escaiola de 5x5 cm, para apoio perimetral das placas; deixando uma separação mínima de 5 mm entre as placas e o paramento. Incluindo cola para escaiola para a fixação das peças.
Formação de encontro entre o tecto falso contínuo de placas de escaiola e o paramento vertical, através da fixação ao paramento de moldura pré-fabricada de escaiola de 5x5 cm, para apoio perimetral das placas; deixando uma separação mínima de 5 mm entre as placas e o paramento. Incluindo cola para escaiola para a fixação das peças.
Inclui: Marcação do traçado no paramento. Disposição e corte das peças. Humidificação da base de fixação. Espalhamento da cola. Colocação e enchimento das juntas das peças. Correcção de falhas de encontros entre peças, esquinas e cantos.
Critério de medição de projecto: Comprimento medido segundo documentação gráfica de Projecto.
Critério de medição de obra: Medir-se-á o comprimento realmente executado segundo especificações de Projecto.

| Código | Un | Descrição | Rendimento | Preço | Importância |
|---|---|---|---|---|---|
| mt09eyc030 | kg | Cola para escaiola. (material) | 0.150 | 13.85 | 2.08 |
| mt12fre010af | m | Moldura de escaiola, de 5x5 cm, para solução perimetral de tecto falso. (material) | 1.100 | 151.12 | 166.23 |
| mo035 | h | Oficial de 1ª escaiolador. (mão de obra) | 0.165 | 98.39 | 16.23 |
| mo117 | h | Operário escaiolador. (mão de obra) | 0.165 | 70.26 | 11.59 |
| % | % | Custos directos complementares | 2 % | 196.13 | 3.92 |
|  |  | Custos directos |  |  | 200.05 |
