# Formação de encontro entre o tecto falso contínuo de placas de escaiola e o paramento vertical

- Propriedade do ficheiro: CYPE INGENIEROS, S.A.
- Formato: FIEBDC-3/2002
- Âmbito geográfico: Moçambique
- Moeda: MZN
- Custos indirectos: 3.00 %
- IVA: 17.00 %

**RTA022** m Formação de encontro entre o tecto falso contínuo de placas de escaiola e o paramento vertical, através da formação de junta elástica perimetral com banda de poliestireno, à qual será encostada a placa de escaiola, e posterior recobrimento com fita de papel; deixando uma separação mínima de 5 mm entre as placas e o paramento. Incluindo banda de poliestireno, pasta de escaiola para o enchimento das juntas e fita de papel.
Formação de encontro entre o tecto falso contínuo de placas de escaiola e o paramento vertical, através da formação de junta elástica perimetral com banda de poliestireno, à qual será encostada a placa de escaiola, e posterior recobrimento com fita de papel; deixando uma separação mínima de 5 mm entre as placas e o paramento. Incluindo banda de poliestireno, pasta de escaiola para o enchimento das juntas e fita de papel.
Inclui: Marcação do traçado no paramento. Colocação da banda de poliestireno. Recobrimento com fita de papel.
Critério de medição de projecto: Comprimento medido segundo documentação gráfica de Projecto.
Critério de medição de obra: Medir-se-á o comprimento realmente executado segundo especificações de Projecto.

| Código | Un | Descrição | Rendimento | Preço | Importância |
|---|---|---|---|---|---|
| mt27wav030 | m | Fita de papel de 5 cm de largura. (material) | 1.000 | 6.80 | 6.80 |
| mt16pea020b | m² | Painel rígido de poliestireno expandido, segundo NP EN 13163, bordo lateral recto, de 20 mm de espessura, resistência térmica 0,55 m²°C/W, condutibilidade térmica 0,036 W/(m°C), para junta de dilatação. (material) | 0.020 | 121.56 | 2.43 |
| mt09pes010 | m³ | Pasta de escaiola, segundo EN 13279-1. (material) | 0.001 | 4926.54 | 4.93 |
| mo035 | h | Oficial de 1ª escaiolador. (mão de obra) | 0.352 | 98.39 | 34.63 |
| mo117 | h | Operário escaiolador. (mão de obra) | 0.352 | 70.26 | 24.73 |
| % | % | Custos directos complementares | 2 % | 73.52 | 1.47 |
|  |  | Custos directos |  |  | 74.99 |
